# Válvula de corte

- Propiedad del archivo: CYPE Ingenieros S.A.
- Formato: FIEBDC-3/2016
- Programa: Generador de precios de la construcción. CYPE Ingenieros, S.A.
- Fecha: 05/10/2024
- Ámbito geográfico: Chile
- Divisa: CHL
- Costes indirectos: 3 %
- Gastos generales: 13 %
- Beneficio industrial: 6 %
- IVA: 19 %

## I Instalaciones

### IU Urbanas

#### IUA Redes de agua potable

**IUA101** Ud Válvula de corte.
Válvula de mariposa de fierro fundido, DN 32 mm. Incluso elementos de montaje y accesorios necesarios para su correcto funcionamiento.
Incluye: Replanteo. Colocación. Conexionado. Comprobación de su correcto funcionamiento.
Criterio de medición de proyecto: Número de unidades previstas, según documentación gráfica de Proyecto.
Criterio de medición de obra: Se medirá el número de unidades realmente ejecutadas según especificaciones de Proyecto.

| Código | Ud | Descripción | Rendimiento | Precio | Importe |
|---|---|---|---|---|---|
| mt37svm010a | Ud | Válvula de mariposa de fierro fundido, DN 32 mm. (material) | 1 | 25813.07 | 25813.070 |
| mt37www010 | Ud | Material auxiliar para instalaciones de agua potable. (material) | 1 | 969.9 | 969.900 |
| mo008 | h | Maestro 1ª gasfitero. (mano de obra) | 0.125 | 8553.61 | 1069.201 |
| mo107 | h | Ayudante gasfitero. (mano de obra) | 0.125 | 6210.68 | 776.335 |
| % | % | Herramientas | 2 % | 28628.506 | 572.570 |
|  |  | Costes directos |  |  | 29201.076 |

## Recursos

**mt37svm010a** Ud Válvula de mariposa de fierro fundido, DN 32 mm
Datos técnicos: Coste energético 72.729 MJ; Emisión de CO2 4.591 kg
Residuos:
- embalaje: re150101 Envases de papel y cartón. (componente de residuo); rendimiento 0.072 kg; Código LER 15 01 01; Masa del elemento 1 kg; Volumen 0.001333 m3
