# Pozo separador de grasas, de polietileno de alta densidad (PEAD/HDPE)

- Propiedad del archivo: CYPE Ingenieros S.A.
- Formato: FIEBDC-3/2016
- Programa: Generador de precios de la construcción. CYPE Ingenieros, S.A.
- Fecha: 20/05/2024
- Ámbito geográfico: Chile
- Divisa: CHL
- Costes indirectos: 3 %
- Gastos generales: 13 %
- Beneficio industrial: 6 %
- IVA: 19 %

## I Instalaciones

### IU Urbanas

#### IUE Depuración de aguas residuales

**IUE022** Ud Pozo separador de grasas, de polietileno de alta densidad (PEAD/HDPE).
Formación de pozo separador de grasas, monobloque, de polietileno de alta densidad, de 800 mm de diámetro nominal y 1,5 m de altura nominal, con cono reductor de 600 mm de diámetro nominal en la boca, con los pates instalados, base con superficie lisa, una entrada con manguito de unión con junta elástica de 110 mm de diámetro y una salida de 110 mm de diámetro, con ventilación incorporada, sobre radier de 30 cm de espesor de hormigón armado H35 (20) 12/6, no expuesto a ciclos hielo-deshielo, exposición a sulfatos moderada, con baja permeabilidad, expuesto a ambientes salinos, docilidad blanda, encastre del cuerpo del colector 10 cm en dicha radier, ligeramente armada con malla electrosoldada sin economía de borde tipo C 335 de acero AT56-50H y losa alrededor de la boca del cono de 150x150 cm y 20 cm de espesor de hormigón simple H30 (20) 20/6, no expuesto a ciclos hielo-deshielo, exposición a sulfatos severa, con baja permeabilidad, docilidad blanda; con cierre de tapa circular y marco de fundición carga de rotura 250 kN, instalado en junto a bordillos de aceras o zonas de las cunetas de las calles.
Criterio de valoración económica: El precio incluye los equipos y la maquinaria necesarios para el desplazamiento y la disposición en obra de los elementos, pero no incluye la excavación ni el relleno del trasdós.
Incluye: Replanteo. Colocación de la malla electrosoldada para el radier. Vaciado y compactación del hormigón en formación de radier. Colocación del pozo. Conexionado de los colectores al pozo. Vaciado y compactación del hormigón para formación de la losa alrededor de la boca del cono. Colocación de marco, tapa de registro y accesorios. Comprobación de su correcto funcionamiento.
Criterio de medición de proyecto: Número de unidades previstas, según documentación gráfica de Proyecto.
Criterio de medición de obra: Se medirá el número de unidades realmente ejecutadas según especificaciones de Proyecto.

| Código | Ud | Descripción | Rendimiento | Precio | Importe |
|---|---|---|---|---|---|
| mt10haf090hqem | m³ | Hormigón H35 (20) 20/6, no expuesto a ciclos hielo-deshielo, exposición a sulfatos moderada, con baja permeabilidad, expuesto a ambientes salinos, docilidad blanda, preparado en central, con cemento grado normal, según NCh 170.Of85 y ACI 318-08. (material) | 0.398 | 69585.29 | 27694.945 |
| mt07ame110ilb | m² | Malla electrosoldada sin economía de borde tipo C 335 de acero AT56-50H, separación 150x150 mm, con barras longitudinales de 8 mm de diámetro y barras transversales de 8,0 mm de diámetro, según NCh 218.Of77. (material) | 1.327 | 4980.34 | 6608.911 |
| mt11ras170aa | Ud | Pozo separador de grasas, monobloque, de polietileno de alta densidad, de 800 mm de diámetro nominal y 1,5 m de altura nominal, con cono reductor de 600 mm de diámetro nominal en la boca, con los pates instalados, base con superficie lisa, una entrada con manguito de unión con junta elástica de 110 mm de diámetro y una salida de 110 mm de diámetro, con ventilación incorporada. (material) | 1 | 569961.01 | 569961.010 |
| mt10hmf090fyeg | m³ | Hormigón simple H30 (20) 20/6, no expuesto a ciclos hielo-deshielo, exposición a sulfatos severa, con baja permeabilidad, docilidad blanda, con cemento grado normal, preparado en central, según NCh 170.Of85 y ACI 318-08. (material) | 0.349 | 63883.26 | 22295.258 |
| mt46tpr010g | Ud | Tapa circular y marco de fundición dúctil de 660 mm de diámetro exterior y 40 mm de altura, paso libre de 550 mm, para pozo, carga de rotura 250 kN. Tapa revestida con pintura bituminosa y marco sin cierre ni junta. (material) | 1 | 42621.09 | 42621.090 |
| mq04cag010a | h | Camión con grúa de hasta 6 t. (maquinaria) | 0.245 | 35240.78 | 8633.991 |
| mo041 | h | Maestro 1ª construcción de obra civil. (mano de obra) | 2.169 | 8327.21 | 18061.718 |
| mo087 | h | Ayudante construcción de obra civil. (mano de obra) | 1.085 | 6224.8 | 6753.908 |
| % | % | Herramientas | 2 % | 702630.831 | 14052.617 |
|  |  | Costes directos |  |  | 716683.448 |

Residuos:
- colocación: mt10haf090hqem; factor de residuo 0.00132895
- colocación: mt07ame110ilb; factor de residuo 0.0105721
- colocación: mt10hmf090fyeg; factor de residuo 0.00139927

## Recursos

**mt10haf090hqem** m³ Hormigón H35 (20) 20/6
Datos técnicos: Coste energético 2208.000 MJ; Emisión de CO2 253.000 kg; Código LER 17 01 01; Masa del elemento 2300 kg; Volumen 1.533333 m3

**mt07ame110ilb** m² Malla electrosoldada sin economía de borde tipo C 335 de acero AT56-50H
Datos técnicos: Coste energético 52.492 MJ; Emisión de CO2 2.723 kg; Código LER 17 04 05; Masa del elemento 5.34 kg; Volumen 0.002543 m3

**mt11ras170aa** Ud Pozo separador de grasas
Datos técnicos: Coste energético 8469.118 MJ; Emisión de CO2 300.421 kg
Residuos:
- embalaje: re150101 Envases de papel y cartón. (componente de residuo); rendimiento 0.086 kg; Código LER 15 01 01; Masa del elemento 1 kg; Volumen 0.001333 m3

**mt10hmf090fyeg** m³ Hormigón simple H30 (20) 20/6
Datos técnicos: Coste energético 2208.000 MJ; Emisión de CO2 253.000 kg; Código LER 17 01 01; Masa del elemento 2300 kg; Volumen 1.533333 m3

**mt46tpr010g** Ud Tapa circular y marco de fundición dúctil de 660 mm de diámetro exterior y 40 mm de altura
Datos técnicos: Coste energético 848.089 MJ; Emisión de CO2 52.911 kg
Residuos:
- embalaje: re150101 Envases de papel y cartón; rendimiento 0.072 kg
