# Apoyo tubular de lámina de acero galvanizado

- Propiedad del archivo: CYPE Ingenieros S.A.
- Formato: FIEBDC-3/2016
- Programa: Generador de precios de la construcción. CYPE Ingenieros, S.A.
- Fecha: 20/05/2024
- Ámbito geográfico: Chile
- Divisa: CHL
- Costes indirectos: 3 %
- Gastos generales: 13 %
- Beneficio industrial: 6 %
- IVA: 19 %

## I Instalaciones

### IU Urbanas

#### IUL Líneas aéreas

**IUL012** Ud Apoyo tubular de lámina de acero galvanizado.
Apoyo tubular empotrable de lámina de acero galvanizado, de 9 m de altura y 800 daN de esfuerzo nominal, empotrado en dado de hormigón H25 (20) 20/6, no expuesto a ciclos hielo-deshielo, exposición a sulfatos despreciable, sin requerimiento de permeabilidad, docilidad blanda, preparado en central, vaciado desde camión, en suelo cohesivo. Incluso excavación para fundación con medios mecánicos, transporte y descarga. Totalmente montado.
Incluye: Replanteo. Transporte y descarga. Excavación de la fundación. Eliminación de las tierras sueltas del fondo de la excavación. Izado del apoyo. Colocación y aplomado. Vaciado y compactación del hormigón. Eliminación de restos, limpieza final y retirada de escombros. Carga de escombros sobre camión o contenedor.
Criterio de medición de proyecto: Número de unidades previstas, según documentación gráfica de Proyecto.
Criterio de medición de obra: Se medirá el número de unidades realmente ejecutadas según especificaciones de Proyecto.

| Código | Ud | Descripción | Rendimiento | Precio | Importe |
|---|---|---|---|---|---|
| mt35pya030ek | Ud | Apoyo tubular empotrable de lámina de acero galvanizado, de 9 m de altura y 800 daN de esfuerzo nominal. (material) | 1 | 679899.52 | 679899.520 |
| mt10hmf090aqeg | m³ | Hormigón simple H25 (20) 20/6, no expuesto a ciclos hielo-deshielo, exposición a sulfatos despreciable, sin requerimiento de permeabilidad, docilidad blanda, con cemento grado normal, preparado en central, según NCh 170.Of85 y ACI 318-08. (material) | 1.579 | 59357.7 | 93725.808 |
| mq01exn010i | h | Miniretroexcavadora sobre neumáticos, de 37,5 kW. (maquinaria) | 0.473 | 32568.32 | 15404.815 |
| mq04cag010a | h | Camión con grúa de hasta 6 t. (maquinaria) | 0.77 | 35240.78 | 27135.401 |
| mo020 | h | Maestro 1ª construcción. (mano de obra) | 2.251 | 8327.21 | 18744.550 |
| mo077 | h | Ayudante construcción. (mano de obra) | 2.251 | 6224.8 | 14012.025 |
| % | % | Herramientas | 2 % | 848922.119 | 16978.442 |
|  |  | Costes directos |  |  | 865900.561 |

Residuos:
- colocación: mt10hmf090aqeg; factor de residuo 0.00145509

## Recursos

**mt35pya030ek** Ud Apoyo tubular empotrable de lámina de acero galvanizado, de 9 m de altura y 800 daN de esfuerzo nominal
Datos técnicos: Coste energético 5423.539 MJ; Emisión de CO2 556.012 kg
Residuos:
- embalaje: re150101 Envases de papel y cartón. (componente de residuo); rendimiento 3.59 kg; Código LER 15 01 01; Masa del elemento 1 kg; Volumen 0.001333 m3

**mt10hmf090aqeg** m³ Hormigón simple H25 (20) 20/6
Datos técnicos: Coste energético 1840.000 MJ; Emisión de CO2 230.000 kg; Código LER 17 01 01; Masa del elemento 2300 kg; Volumen 1.533333 m3
