# Preinstalación de medidor de riego

- Propiedad del archivo: CYPE Ingenieros S.A.
- Formato: FIEBDC-3/2016
- Programa: Generador de precios de la construcción. CYPE Ingenieros, S.A.
- Fecha: 20/05/2024
- Ámbito geográfico: Chile
- Divisa: CHL
- Costes indirectos: 3 %
- Gastos generales: 13 %
- Beneficio industrial: 6 %
- IVA: 19 %

## I Instalaciones

### IU Urbanas

#### IUR Sistemas de riego

**IUR040** Ud Preinstalación de medidor de riego.
Preinstalación de medidor de riego de 1 1/2" DN 40 mm, colocado en hornacina, conectado al ramal de acometida y al ramal de abastecimiento y distribución, formada por dos llaves de corte de compuerta de latón fundido; grifo de purga y válvula de retención. Incluso marco y tapa de fundición dúctil para registro y demás material auxiliar. Totalmente montada, conexionada y probada.
Criterio de valoración económica: El precio no incluye el medidor.
Incluye: Replanteo. Colocación y fijación de accesorios y piezas especiales.
Criterio de medición de proyecto: Número de unidades previstas, según documentación gráfica de Proyecto.
Criterio de medición de obra: Se medirá el número de unidades realmente ejecutadas según especificaciones de Proyecto.

| Código | Ud | Descripción | Rendimiento | Precio | Importe |
|---|---|---|---|---|---|
| mt37svc010l | Ud | Válvula de compuerta de latón fundido, para roscar, de 1 1/2". (material) | 2 | 13308.67 | 26617.340 |
| mt37sgl010c | Ud | Grifo de purga de 25 mm. (material) | 1 | 4566.55 | 4566.550 |
| mt37svr010e | Ud | Válvula de retención de latón para roscar de 1 1/2". (material) | 1 | 12289.79 | 12289.790 |
| mt37aar010b | Ud | Marco y tapa de fundición dúctil de 40x40 cm, según Compañía Suministradora. (material) | 1 | 19084.59 | 19084.590 |
| mt37www010 | Ud | Material auxiliar para instalaciones de agua potable. (material) | 1 | 962.83 | 962.830 |
| mo008 | h | Maestro 1ª gasfitero. (mano de obra) | 1.4 | 8556.75 | 11979.450 |
| mo107 | h | Ayudante gasfitero. (mano de obra) | 0.7 | 6212.96 | 4349.072 |
| % | % | Herramientas | 4 % | 79849.622 | 3193.985 |
|  |  | Costes directos |  |  | 83043.607 |

## Recursos

**mt37svc010l** Ud Válvula de compuerta de latón fundido, para roscar, de 1 1/2"
Datos técnicos: Coste energético 913.679 MJ; Emisión de CO2 61.421 kg
Residuos:
- embalaje: re150101 Envases de papel y cartón. (componente de residuo); rendimiento 0.072 kg; Código LER 15 01 01; Masa del elemento 1 kg; Volumen 0.001333 m3

**mt37sgl010c** Ud Grifo de purga de 25 mm
Datos técnicos: Coste energético 0.039 MJ; Emisión de CO2 0.061 kg
Residuos:
- embalaje: re150101 Envases de papel y cartón; rendimiento 0.072 kg

**mt37svr010e** Ud Válvula de retención de latón para roscar de 1 1/2"
Datos técnicos: Coste energético 1193.042 MJ; Emisión de CO2 80.183 kg
Residuos:
- embalaje: re150101 Envases de papel y cartón; rendimiento 0.072 kg

**mt37aar010b** Ud Marco y tapa de fundición dúctil de 40x40 cm, según Compañía Suministradora
Datos técnicos: Coste energético 264.146 MJ; Emisión de CO2 16.520 kg
Residuos:
- embalaje: re150101 Envases de papel y cartón; rendimiento 0.072 kg
