# Aspersor

- Propiedad del archivo: CYPE Ingenieros S.A.
- Formato: FIEBDC-3/2016
- Programa: Generador de precios de la construcción. CYPE Ingenieros, S.A.
- Fecha: 20/05/2024
- Ámbito geográfico: Chile
- Divisa: CHL
- Costes indirectos: 3 %
- Gastos generales: 13 %
- Beneficio industrial: 6 %
- IVA: 19 %

## I Instalaciones

### IU Urbanas

#### IUR Sistemas de riego

**IUR060** Ud Aspersor.
Aspersor aéreo de giro por impacto, de aluminio, con arco ajustable, radio de 5 a 62 m regulable, conexión de 3" de diámetro, con tubo de acero galvanizado. Incluso accesorios de conexión a la tubería de abastecimiento y distribución. Totalmente montado, conexionado y probado.
Incluye: Instalación en el terreno y conexión hidráulica a la tubería de abastecimiento y distribución. Limpieza hidráulica de la unidad. Ajuste del caudal de agua.
Criterio de medición de proyecto: Número de unidades previstas, según documentación gráfica de Proyecto.
Criterio de medición de obra: Se medirá el número de unidades realmente ejecutadas según especificaciones de Proyecto.

| Código | Ud | Descripción | Rendimiento | Precio | Importe |
|---|---|---|---|---|---|
| mt48asp015d | Ud | Aspersor aéreo de giro por impacto, de aluminio, con arco ajustable, radio de 5 a 62 m regulable, conexión de 3" de diámetro, intervalo de presiones recomendado de 2 a 7 bar. (material) | 1 | 288337.47 | 288337.470 |
| mt37tpj024mg | Ud | Collarín de toma de PP con seis tornillos, para tubo de 200 mm de diámetro exterior, con toma reforzada para conexión roscada de 3" de diámetro, PN=16 atm, con juntas elásticas de EPDM, según ISO 15874-3. (material) | 1 | 82713.85 | 82713.850 |
| mt48wwg210e | Ud | Tubo de acero galvanizado, de 1 m de longitud, conexión de 3" de diámetro. (material) | 1 | 19094.22 | 19094.220 |
| mo008 | h | Maestro 1ª gasfitero. (mano de obra) | 0.375 | 8556.75 | 3208.781 |
| mo107 | h | Ayudante gasfitero. (mano de obra) | 0.375 | 6212.96 | 2329.860 |
| % | % | Herramientas | 2 % | 395684.181 | 7913.684 |
|  |  | Costes directos |  |  | 403597.865 |

Residuos:
- colocación: mt37tpj024mg; factor de residuo 0.0165

## Recursos

**mt37tpj024mg** Ud Collarín de toma de PP con seis tornillos
Datos técnicos: Coste energético 48.463 MJ; Emisión de CO2 2.441 kg; Código LER 17 02 03; Masa del elemento 0.5 kg; Volumen 0.000833 m3
Residuos:
- embalaje: re150101 Envases de papel y cartón. (componente de residuo); rendimiento 0.042 kg; Código LER 15 01 01; Masa del elemento 1 kg; Volumen 0.001333 m3
