# Sumidero longitudinal de albañilería

- Propiedad del archivo: CYPE Ingenieros S.A.
- Formato: FIEBDC-3/2016
- Programa: Generador de precios de la construcción. CYPE Ingenieros, S.A.
- Fecha: 20/05/2024
- Ámbito geográfico: Chile
- Divisa: CHL
- Costes indirectos: 3 %
- Gastos generales: 13 %
- Beneficio industrial: 6 %
- IVA: 19 %

## I Instalaciones

### IU Urbanas

#### IUS Redes de saneamiento

**IUS080** m Sumidero longitudinal de albañilería.
Formación de sumidero longitudinal con paredes de albañilería de ladrillo cerámico macizo, recibido con mortero de cemento, confeccionado en obra, dosificación 1:6, enfoscada y bruñida interiormente con mortero de cemento, confeccionado en obra, con aditivo hidrófugo, dosificación 1:3, con rejilla y marco de acero galvanizado, de 250 mm de anchura interior y 400 mm de altura, carga de rotura 15 kN; sobre radier de hormigón simple H20 (20) 20/6, no expuesto a ciclos hielo-deshielo, exposición a sulfatos despreciable, sin requerimiento de permeabilidad, docilidad blanda de 15 cm de espesor; previa excavación con medios manuales y posterior relleno del trasdós con hormigón. Incluso piezas especiales y sifón en línea registrable.
Incluye: Replanteo del recorrido del sumidero longitudinal. Excavación con medios manuales. Eliminación de las tierras sueltas del fondo de la excavación. Vaciado y compactación del hormigón en formación de radier. Formación de la obra de albañilería con ladrillos, previamente humedecidos, colocados con mortero. Ejecución de taladros para el conexionado de la tubería al sumidero longitudinal. Empalme y rejuntado de la tubería al sumidero longitudinal. Colocación del sifón en línea. Afinado y bruñido por el interior con mortero de cemento, redondeando ángulos. Relleno del trasdós. Colocación del marco y la rejilla. Comprobación de su correcto funcionamiento.
Criterio de medición de proyecto: Longitud medida en proyección horizontal, según documentación gráfica de Proyecto.
Criterio de medición de obra: Se medirá, en proyección horizontal, la longitud realmente ejecutada según especificaciones de Proyecto.

| Código | Ud | Descripción | Rendimiento | Precio | Importe |
|---|---|---|---|---|---|
| mt10hmf090aieg | m³ | Hormigón simple H20 (20) 20/6, no expuesto a ciclos hielo-deshielo, exposición a sulfatos despreciable, sin requerimiento de permeabilidad, docilidad blanda, con cemento grado normal, preparado en central, según NCh 170.Of85 y ACI 318-08. (material) | 0.195 | 56385.1 | 10995.095 |
| mt04lma010b | Ud | Ladrillo cerámico macizo de elaboración mecánica, para revestir, 25x12x5 cm, densidad 2300 kg/m³. (material) | 78 | 328.44 | 25618.320 |
| mt08aaa010a | m³ | Agua. (material) | 0.012 | 914.24 | 10.971 |
| mt01arg005a | t | Arena de cantera, para mortero preparado en obra. (material) | 0.073 | 11788.06 | 860.528 |
| mt08cem000e | kg | Cemento gris en sacos. (material) | 15.017 | 99.59 | 1495.543 |
| mt08adt010 | kg | Aditivo hidrófugo para imprimación de morteros u hormigones. (material) | 0.155 | 731.39 | 113.365 |
| mt11rej020b | Ud | Marco y rejilla de acero galvanizado, de 250 mm de anchura y 500 mm de longitud, para canaleta de 250 mm de anchura interior y 400 mm de altura, carga de rotura 15 kN. (material) | 2 | 6725.08 | 13450.160 |
| mt11var120b | Ud | Sifón en línea de PVC, color gris, registrable, con unión macho/hembra, de 110 mm de diámetro. (material) | 0.2 | 30796.49 | 6159.298 |
| mq06hor010 | h | Concretera eléctrica con una capacidad de amasado de 160 l. (maquinaria) | 0.036 | 2195.23 | 79.028 |
| mo041 | h | Maestro 1ª construcción de obra civil. (mano de obra) | 1.876 | 8327.21 | 15621.846 |
| mo087 | h | Ayudante construcción de obra civil. (mano de obra) | 1.466 | 6224.8 | 9125.557 |
| % | % | Herramientas | 2 % | 83529.711 | 1670.594 |
|  |  | Costes directos |  |  | 85200.305 |

Residuos:
- colocación: mt10hmf090aieg; factor de residuo 0.00149175
- colocación: mt04lma010b Ladrillo cerámico macizo de elaboración mecánica, para revestir, 25x12x5 cm, densidad 2300 kg/m³; factor de residuo 0.021
- colocación: mt01arg005a Arena de cantera, para mortero preparado en obra; factor de residuo 0.00501329
- colocación: mt08cem000e Cemento gris en sacos; factor de residuo 0.0063
- colocación: mt08adt010 Aditivo hidrófugo para imprimación de morteros u hormigones; factor de residuo 0.055
- colocación: mt11var120b Sifón en línea de PVC, color gris, registrable, con unión macho/hembra, de 110 mm de diámetro; factor de residuo 0.0222586

## Recursos

**mt10hmf090aieg** m³ Hormigón simple H20 (20) 20/6
Datos técnicos: Coste energético 1840.000 MJ; Emisión de CO2 230.000 kg; Código LER 17 01 01; Masa del elemento 2300 kg; Volumen 1.533333 m3

**mt04lma010b** Ud Ladrillo cerámico macizo de elaboración mecánica, para revestir, 25x12x5 cm, densidad 2300 kg/m³
Datos técnicos: Coste energético 9.765 MJ; Emisión de CO2 0.578 kg; Código LER 17 01 02; Masa del elemento 2.52 kg; Volumen 0.002016 m3
Residuos:
- embalaje: re170201 Madera. (componente de residuo); rendimiento 0.017 kg; Código LER 17 02 01; Masa del elemento 1 kg; Volumen 0.000909 m3
- embalaje: re170203 Plástico. (componente de residuo); rendimiento 0.001 kg; Código LER 17 02 03; Masa del elemento 1 kg; Volumen 0.001667 m3

**mt08aaa010a** m³ Agua
Datos técnicos: Coste energético 60.000 MJ; Emisión de CO2 30.000 kg

**mt01arg005a** t Arena de cantera, para mortero preparado en obra
Datos técnicos: Coste energético 75.000 MJ; Emisión de CO2 4.000 kg; Código LER 01 04 08; Masa del elemento 1000 kg; Volumen 0.666667 m3

**mt08cem000e** kg Cemento gris en sacos
Datos técnicos: Coste energético 7.174 MJ; Emisión de CO2 0.904 kg; Código LER 17 01 01; Masa del elemento 1 kg; Volumen 0.000667 m3
Residuos:
- embalaje: re150101 Envases de papel y cartón. (componente de residuo); rendimiento 0.014 kg; Código LER 15 01 01; Masa del elemento 1 kg; Volumen 0.001333 m3
- embalaje: re170201 Madera; rendimiento 0.001 kg
- embalaje: re170203 Plástico; rendimiento 0.003 kg

**mt08adt010** kg Aditivo hidrófugo para imprimación de morteros u hormigones
Datos técnicos: Coste energético 71.130 MJ; Emisión de CO2 2.824 kg; Código LER 17 09 04; Masa del elemento 1 kg; Volumen 0.000667 m3
Residuos:
- embalaje: re170203 Plástico; rendimiento 0.032 kg

**mt11rej020b** Ud Marco y rejilla de acero galvanizado
Datos técnicos: Coste energético 378.439 MJ; Emisión de CO2 41.452 kg
Residuos:
- embalaje: re150101 Envases de papel y cartón; rendimiento 3.59 kg

**mt11var120b** Ud Sifón en línea de PVC, color gris, registrable, con unión macho/hembra, de 110 mm de diámetro
Datos técnicos: Coste energético 147.278 MJ; Emisión de CO2 7.344 kg; Código LER 17 02 03; Masa del elemento 1.52 kg; Volumen 0.002533 m3
Residuos:
- embalaje: re150101 Envases de papel y cartón; rendimiento 0.038 kg
