# Enterrado de piedras

- Propiedad del archivo: CYPE Ingenieros S.A.
- Formato: FIEBDC-3/2016
- Programa: Generador de precios de la construcción. CYPE Ingenieros, S.A.
- Fecha: 05/10/2024
- Ámbito geográfico: Chile
- Divisa: CHL
- Costes indirectos: 3 %
- Gastos generales: 13 %
- Beneficio industrial: 6 %
- IVA: 19 %

## J Jardinería

### JA Preparación del terreno

#### JAB Acondicionamiento físico

**JAB020** m² Enterrado de piedras.
Enterrado de piedras, a una profundidad de 20 cm, con medios mecánicos, en terreno con la presencia de piedras en un 20% de su superficie.
Incluye: Enterrado de piedras. Señalética y protección del terreno.
Criterio de medición de proyecto: Superficie medida en proyección horizontal, según documentación gráfica de Proyecto.
Criterio de medición de obra: Se medirá, en proyección horizontal, la superficie realmente ejecutada según especificaciones de Proyecto.

| Código | Ud | Descripción | Rendimiento | Precio | Importe |
|---|---|---|---|---|---|
| mq09tra070 | h | Tractor agrícola, de 44 kW de potencia, equipado con enterradora de piedras. (maquinaria) | 0.11 | 23315.7 | 2564.727 |
| mo040 | h | Maestro 1ª jardinero. (mano de obra) | 0.031 | 8324.16 | 258.049 |
| % | % | Herramientas | 2 % | 2822.776 | 56.456 |
|  |  | Costes directos |  |  | 2879.232 |
