# Extendido de tierra vegetal en jardinera

- Propiedad del archivo: CYPE Ingenieros S.A.
- Formato: FIEBDC-3/2016
- Programa: Generador de precios de la construcción. CYPE Ingenieros, S.A.
- Fecha: 20/05/2024
- Ámbito geográfico: Chile
- Divisa: CHL
- Costes indirectos: 3 %
- Gastos generales: 13 %
- Beneficio industrial: 6 %
- IVA: 19 %

## J Jardinería

### JA Preparación del terreno

#### JAC Aporte de tierras y sustratos

**JAC020** m³ Extendido de tierra vegetal en jardinera.
Tierra vegetal cribada, suministrada en sacos, colocada en jardinera con medios manuales.
Incluye: Extendido de la tierra. Rasanteos y remates. Recogida de restos. Carga a camión o contenedor de los restos.
Criterio de medición de proyecto: Volumen a extender, según documentación gráfica de Proyecto.
Criterio de medición de obra: Se medirá el volumen realmente ejecutado según especificaciones de Proyecto.

| Código | Ud | Descripción | Rendimiento | Precio | Importe |
|---|---|---|---|---|---|
| mt48tie030b | m³ | Tierra vegetal cribada, suministrada en sacos. (material) | 1 | 17980.07 | 17980.070 |
| mo040 | h | Maestro 1ª jardinero. (mano de obra) | 0.313 | 8327.21 | 2606.417 |
| mo086 | h | Ayudante jardinero. (mano de obra) | 1.876 | 6224.8 | 11677.725 |
| % | % | Herramientas | 2 % | 32264.212 | 645.284 |
|  |  | Costes directos |  |  | 32909.496 |

Residuos:
- colocación: mt48tie030b Tierra vegetal cribada, suministrada en sacos; factor de residuo 0.003

## Recursos

**mt48tie030b** m³ Tierra vegetal cribada, suministrada en sacos
Datos técnicos: Coste energético 151.700 MJ; Emisión de CO2 8.200 kg; Código LER 17 05 04; Masa del elemento 2050 kg; Volumen 1.28125 m3
