# Malla antihierbas sintética

- Propiedad del archivo: CYPE Ingenieros S.A.
- Formato: FIEBDC-3/2016
- Programa: Generador de precios de la construcción. CYPE Ingenieros, S.A.
- Fecha: 20/05/2024
- Ámbito geográfico: Chile
- Divisa: CHL
- Costes indirectos: 3 %
- Gastos generales: 13 %
- Beneficio industrial: 6 %
- IVA: 19 %

## J Jardinería

### JD Sistemas de drenaje, sujeción y protección

#### JDM Mallas antihierbas

**JDM020** m² Malla antihierbas sintética.
Malla de polipropileno no tejido, de 100 mm/s de permeabilidad al agua, expresada como índice de velocidad y 110 g/m² de masa superficial, con función antihierbas, fijada al terreno donde se vaya a realizar la plantación, a razón de 2 plantas/m² con piquetas de anclaje de acero, en forma de L, de 6 mm de diámetro.
Criterio de valoración económica: El precio no incluye la vegetación.
Incluye: Preparación del terreno. Colocación de la malla. Colocación de las piquetas de anclaje. Realización de cortes en la malla.
Criterio de medición de proyecto: Superficie medida en proyección horizontal, según documentación gráfica de Proyecto.
Criterio de medición de obra: Se medirá, en proyección horizontal, la superficie realmente ejecutada según especificaciones de Proyecto.

| Código | Ud | Descripción | Rendimiento | Precio | Importe |
|---|---|---|---|---|---|
| mt48mal010e | m² | Malla de polipropileno no tejido, de 100 mm/s de permeabilidad al agua, expresada como índice de velocidad, según ISO 11058, y 110 g/m² de masa superficial, con función antihierbas, permeable al aire y a los nutrientes, químicamente inerte y estable tanto a suelos ácidos como alcalinos y con resistencia a los rayos UV. (material) | 1.1 | 429.09 | 471.999 |
| mt48mal015c | Ud | Piqueta de anclaje de acero, en forma de L, de 6 mm de diámetro, para sujeción de redes y mallas al terreno. (material) | 3 | 408.36 | 1225.080 |
| mo040 | h | Maestro 1ª jardinero. (mano de obra) | 0.084 | 8327.21 | 699.486 |
| mo086 | h | Ayudante jardinero. (mano de obra) | 0.169 | 6224.8 | 1051.991 |
| % | % | Herramientas | 2 % | 3448.556 | 68.971 |
|  |  | Costes directos |  |  | 3517.527 |
