# Sistema aéreo de anclaje para sujeción de árbol

- Propiedad del archivo: CYPE Ingenieros S.A.
- Formato: FIEBDC-3/2016
- Programa: Generador de precios de la construcción. CYPE Ingenieros, S.A.
- Fecha: 20/05/2024
- Ámbito geográfico: Chile
- Divisa: CHL
- Costes indirectos: 3 %
- Gastos generales: 13 %
- Beneficio industrial: 6 %
- IVA: 19 %

## J Jardinería

### JD Sistemas de drenaje, sujeción y protección

#### JDS Sistemas de anclaje

**JDS020** Ud Sistema aéreo de anclaje para sujeción de árbol.
Sistema aéreo de anclaje para sujeción de árbol con diámetro de tronco entre 10 y 15 cm, formado por tres cables de acero galvanizado, de 4,0 m de longitud, con tensor de trinquete en uno de sus extremos y anclaje para empotrar en el terreno en el otro extremo y tres juegos de cables de acero, de 5 m de longitud, con eslinga y manguito de neopreno para sujetar el tronco del árbol desde este extremo y tensarlo mediante el trinquete que incorpora el cable que queda empotrado en el terreno.
Incluye: Colocación del sistema de anclaje. Sujeción del sistema al tronco del árbol. Tensado.
Criterio de medición de proyecto: Número de unidades previstas, según documentación gráfica de Proyecto.
Criterio de medición de obra: Se medirá el número de unidades realmente ejecutadas según especificaciones de Proyecto.

| Código | Ud | Descripción | Rendimiento | Precio | Importe |
|---|---|---|---|---|---|
| mt48adp020b | Ud | Kit de anclaje para sujeción de árbol, con diámetro de tronco entre 10 y 15 cm, compuesto por tres cables de acero galvanizado, de 4,0 m de longitud, con tensor de trinquete en uno de sus extremos y anclaje para empotrar en el terreno en el otro extremo y tres juegos de cables de acero, de 5 m de longitud, con eslinga y manguito de neopreno. (material) | 1 | 55311.56 | 55311.560 |
| mo040 | h | Maestro 1ª jardinero. (mano de obra) | 0.313 | 8327.21 | 2606.417 |
| mo115 | h | Jornal jardinero. (mano de obra) | 1.563 | 5997.35 | 9373.858 |
| % | % | Herramientas | 2 % | 67291.835 | 1345.837 |
|  |  | Costes directos |  |  | 68637.672 |
