# Trasplante de palmera

- Propiedad del archivo: CYPE Ingenieros S.A.
- Formato: FIEBDC-3/2016
- Programa: Generador de precios de la construcción. CYPE Ingenieros, S.A.
- Fecha: 02/06/2025
- Ámbito geográfico: Chile
- Divisa: CHL
- Costes indirectos: 3 %
- Gastos generales: 13 %
- Beneficio industrial: 6 %
- IVA: 19 %

## J Jardinería

### JS Suministro y plantación de especies

#### JSP Plantación y trasplante de especies

**JSP050** Ud Trasplante de palmera.
Trasplante de palmera de entre 5 y 8 m de altura, ubicada en tierra, con retrocargadora.
Incluye: Poda de raíces. Poda de ramas. Transporte al lugar de destino. Plantación. Recorte de raíces.
Criterio de medición de proyecto: Número de unidades previstas, según documentación gráfica de Proyecto.
Criterio de medición de obra: Se medirá el número de unidades realmente trasplantadas según especificaciones de Proyecto.

| Código | Ud | Descripción | Rendimiento | Precio | Importe |
|---|---|---|---|---|---|
| mq01ret020b | h | Retrocargadora sobre neumáticos, de 70 kW. (maquinaria) | 3.025 | 26692.47 | 80744.722 |
| mq04cag010b | h | Camión con grúa de hasta 10 t. (maquinaria) | 0.22 | 40930.39 | 9004.686 |
| mo040 | h | Maestro 1ª jardinero. (mano de obra) | 1.626 | 8689.02 | 14128.347 |
| mo115 | h | Jornal jardinero. (mano de obra) | 6.877 | 6257.69 | 43034.134 |
| mo086 | h | Ayudante jardinero. (mano de obra) | 6.877 | 6494.86 | 44665.152 |
| % | % | Herramientas | 2 % | 191577.041 | 3831.541 |
|  |  | Costes directos |  |  | 195408.582 |
