# Cerramiento natural

- Propiedad del archivo: CYPE Ingenieros S.A.
- Formato: FIEBDC-3/2016
- Programa: Generador de precios de la construcción. CYPE Ingenieros, S.A.
- Fecha: 28/10/2025
- Ámbito geográfico: Chile
- Divisa: CHL
- Costes indirectos: 3 %
- Gastos generales: 13 %
- Beneficio industrial: 6 %
- IVA: 19 %

## J Jardinería

### JV Cercado y ocultación

#### JVC Cerramientos naturales

**JVC010** m² Cerramiento natural.
Cerramiento de brezo natural, gramaje grueso, 8 kg/m², tejido cada 10 cm con alambre galvanizado de 1 mm de diámetro, ocultación del 100%, sujeto con alambre galvanizado sobre un soporte existente.
Incluye: Colocación del cerramiento natural y sujeción con alambre galvanizado.
Criterio de medición de proyecto: Superficie medida según documentación gráfica de Proyecto.
Criterio de medición de obra: Se medirá la superficie realmente ejecutada según especificaciones de Proyecto.

| Código | Ud | Descripción | Rendimiento | Precio | Importe |
|---|---|---|---|---|---|
| mt48cnj010n | m² | Brezo natural, gramaje grueso, 8 kg/m², tejido cada 10 cm con alambre galvanizado de 1 mm de diámetro, ocultación del 100%, suministrado en rollos de 200 cm de altura y 300 cm de longitud. (material) | 1 | 14216.14 | 14216.140 |
| mt08var050 | kg | Alambre galvanizado para atar, de 1,30 mm de diámetro. (material) | 0.1 | 919.14 | 91.914 |
| mo040 | h | Maestro 1ª jardinero. (mano de obra) | 0.125 | 8689.02 | 1086.128 |
| mo115 | h | Jornal jardinero. (mano de obra) | 0.125 | 6257.69 | 782.211 |
| % | % | Herramientas | 2 % | 16176.393 | 323.528 |
|  |  | Costes directos |  |  | 16499.921 |

Residuos:
- colocación: mt48cnj010n; factor de residuo 0.0015
- colocación: mt08var050 Alambre galvanizado para atar, de 1,30 mm de diámetro; factor de residuo 0.0038

## Recursos

**mt48cnj010n** m² Brezo natural, gramaje grueso
Datos técnicos: Coste energético 399.796 MJ; Emisión de CO2 -10.390 kg; Código LER 17 02 01; Masa del elemento 8 kg; Volumen 0.007273 m3
Residuos:
- embalaje: re170203 Plástico. (componente de residuo); rendimiento 0.002 kg; Código LER 17 02 03; Masa del elemento 1 kg; Volumen 0.001667 m3

**mt08var050** kg Alambre galvanizado para atar, de 1,30 mm de diámetro
Datos técnicos: Coste energético 25.100 MJ; Emisión de CO2 2.560 kg; Código LER 17 04 05; Masa del elemento 1 kg; Volumen 0.000476 m3
