# Piso deportivo de césped sintético

- Propiedad del archivo: CYPE Ingenieros S.A.
- Formato: FIEBDC-3/2016
- Programa: Generador de precios de la construcción. CYPE Ingenieros, S.A.
- Fecha: 20/05/2024
- Ámbito geográfico: Chile
- Divisa: CHL
- Costes indirectos: 3 %
- Gastos generales: 13 %
- Beneficio industrial: 6 %
- IVA: 19 %

## M Firmes y pisos urbanos

### MD Pisos deportivos

#### MDB De césped sintético

**MDB005** m² Piso deportivo de césped sintético.
Piso deportivo para pista de pádel, formado por césped sintético, color verde, compuesto de mechones rectos prefibrilados de 5/32" de fibra 100% polietileno resistente a los rayos UV, 5000 decitex, 110 micras de espesor, tejidos sobre base de polipropileno reforzada con una capa de fieltro, con termofijado y sellado con látex, de 15 mm de altura de pelo, 17 mm de altura total de moqueta, 2411 g/m² y 49140 mechones/m², con líneas de juego de césped sintético, color blanco, banda de unión de geotextil de polipropileno, de 300 mm de anchura y adhesivo de poliuretano bicomponente, lastrado con 20 kg/m² de árido silíceo, de granulometría comprendida entre 0,4 y 0,8 mm.
Criterio de valoración económica: El precio no incluye la superficie base.
Incluye: Replanteo de las dimensiones de la pista deportiva. Colocación del césped sintético. Replanteo, marcado y corte de las líneas de juego. Colocación del césped sintético para las líneas de juego. Lastrado de la superficie.
Criterio de medición de proyecto: Superficie medida en proyección horizontal, según documentación gráfica de Proyecto.
Criterio de medición de obra: Se medirá, en proyección horizontal, la superficie realmente ejecutada según especificaciones de Proyecto.

| Código | Ud | Descripción | Rendimiento | Precio | Importe |
|---|---|---|---|---|---|
| mt47cit200ma | m² | Césped sintético, color verde, compuesto de mechones rectos prefibrilados de 5/32" de fibra 100% polietileno resistente a los rayos UV, 5000 decitex, 110 micras de espesor, tejidos sobre base de polipropileno reforzada con una capa de fieltro, con termofijado y sellado con látex, de 15 mm de altura de pelo, 17 mm de altura total de moqueta, 2411 g/m² y 49140 mechones/m², suministrado en rollos. (material) | 1 | 11384.79 | 11384.790 |
| mt47cit205d | m | Césped sintético, color blanco, de 50 mm de anchura, suministrado en rollos, para líneas de juego. (material) | 0.2 | 692.58 | 138.516 |
| mt47cit260a | kg | Adhesivo de poliuretano bicomponente. (material) | 0.18 | 2928.65 | 527.157 |
| mt47cit250a | m | Banda de unión de geotextil de polipropileno, de 300 mm de anchura, para pistas de pádel o de tenis, de césped sintético, suministrada en rollos. (material) | 0.4 | 718.97 | 287.588 |
| mt47cit004a | kg | Árido silíceo, de granulometría comprendida entre 0,4 y 0,8 mm, suministrado en sacos. (material) | 20 | 98.94 | 1978.800 |
| mq07cel010 | h | Carretilla elevadora diesel de doble tracción de 8 t. (maquinaria) | 0.003 | 17509.93 | 52.530 |
| mo041 | h | Maestro 1ª construcción de obra civil. (mano de obra) | 0.178 | 8327.21 | 1482.243 |
| mo087 | h | Ayudante construcción de obra civil. (mano de obra) | 0.178 | 6224.8 | 1108.014 |
| % | % | Herramientas | 2 % | 16959.638 | 339.193 |
|  |  | Costes directos |  |  | 17298.831 |

Residuos:
- colocación: mt47cit200ma; factor de residuo 0.022
- colocación: mt47cit205d Césped sintético, color blanco, de 50 mm de anchura, suministrado en rollos, para líneas de juego; factor de residuo 0.0110019
- colocación: mt47cit260a Adhesivo de poliuretano bicomponente; factor de residuo 0.040716
- colocación: mt47cit250a; factor de residuo 0.011
- colocación: mt47cit004a Árido silíceo, de granulometría comprendida entre 0,4 y 0,8 mm, suministrado en sacos; factor de residuo 0.009

## Recursos

**mt47cit200ma** m² Césped sintético
Datos técnicos: Coste energético 238.422 MJ; Emisión de CO2 11.837 kg; Código LER 17 02 03; Masa del elemento 2.411 kg; Volumen 0.004018 m3
Residuos:
- embalaje: re170203 Plástico. (componente de residuo); rendimiento 0.05 kg; Código LER 17 02 03; Masa del elemento 1 kg; Volumen 0.001667 m3

**mt47cit205d** m Césped sintético, color blanco, de 50 mm de anchura, suministrado en rollos, para líneas de juego
Datos técnicos: Coste energético 13.931 MJ; Emisión de CO2 0.692 kg; Código LER 17 02 03; Masa del elemento 0.1038 kg; Volumen 0.000173 m3
Residuos:
- embalaje: re170203 Plástico; rendimiento 0.04 kg

**mt47cit260a** kg Adhesivo de poliuretano bicomponente
Datos técnicos: Coste energético 144.471 MJ; Emisión de CO2 7.014 kg; Código LER 17 09 04; Masa del elemento 1 kg; Volumen 0.000667 m3
Residuos:
- embalaje: re170203 Plástico; rendimiento 0.003 kg

**mt47cit250a** m Banda de unión de geotextil de polipropileno
Datos técnicos: Coste energético 12.594 MJ; Emisión de CO2 0.625 kg; Código LER 17 02 03; Masa del elemento 0.09 kg; Volumen 0.00015 m3
Residuos:
- embalaje: re170203 Plástico; rendimiento 0.04 kg

**mt47cit004a** kg Árido silíceo, de granulometría comprendida entre 0,4 y 0,8 mm, suministrado en sacos
Datos técnicos: Coste energético 0.559 MJ; Emisión de CO2 0.028 kg; Código LER 01 04 08; Masa del elemento 1 kg; Volumen 0.000667 m3
Residuos:
- embalaje: re170203 Plástico; rendimiento 0.005 kg
