# Piso drenante para relleno de alcorque de infiltración, a base de resina epoxi

- Propiedad del archivo: CYPE Ingenieros S.A.
- Formato: FIEBDC-3/2016
- Programa: Generador de precios de la construcción. CYPE Ingenieros, S.A.
- Fecha: 02/06/2025
- Ámbito geográfico: Chile
- Divisa: CHL
- Costes indirectos: 3 %
- Gastos generales: 13 %
- Beneficio industrial: 6 %
- IVA: 19 %

## M Firmes y pisos urbanos

### MP Pisos urbanos

#### MPD Drenantes

**MPD020** m² Piso drenante para relleno de alcorque de infiltración, a base de resina epoxi.
Piso drenante para relleno de alcorque de infiltración formado por capa de mortero realizado en sitio a base de resina epoxi bicomponente y árido de 6 a 10 mm de diámetro, de 20 mm de espesor, para tráfico peatonal, con una resistencia a flexotracción de 3 N/mm², una resistencia a compresión de 6 N/mm² y una capacidad drenante >=150 l/(m²·min), resistencia al deslizamiento alta.
Criterio de valoración económica: El precio no incluye el alcorque de infiltración ni la cubrición del anillo perimetral del tronco.
Incluye: Vaciado, extendido y vibrado del mortero. Curado del mortero.
Criterio de medición de proyecto: Superficie medida según documentación gráfica de Proyecto.
Criterio de medición de obra: Se medirá la superficie realmente ejecutada según especificaciones de Proyecto.

| Código | Ud | Descripción | Rendimiento | Precio | Importe |
|---|---|---|---|---|---|
| mt47pcd020a | kg | Resina epoxi bicomponente. (material) | 1 | 41124.74 | 41124.740 |
| mt01arg120a | kg | Árido de 6 a 10 mm de diámetro. (material) | 30 | 26.89 | 806.700 |
| mo041 | h | Maestro 1ª construcción de obra civil. (mano de obra) | 0.813 | 8689.02 | 7064.173 |
| mo087 | h | Ayudante construcción de obra civil. (mano de obra) | 0.813 | 6494.86 | 5280.321 |
| % | % | Herramientas | 2 % | 54275.934 | 1085.519 |
|  |  | Costes directos |  |  | 55361.453 |

Residuos:
- colocación: mt47pcd020a Resina epoxi bicomponente; factor de residuo 0.03

## Recursos

**mt47pcd020a** kg Resina epoxi bicomponente
Datos técnicos: Coste energético 86.761 MJ; Emisión de CO2 3.294 kg; Código LER 17 09 04; Masa del elemento 1 kg; Volumen 0.000667 m3
Residuos:
- embalaje: re170203 Plástico. (componente de residuo); rendimiento 0.003 kg; Código LER 17 02 03; Masa del elemento 1 kg; Volumen 0.001667 m3
