# Imprimación de balsa o pequeño embalse, con geotextil y geomembrana

- Propiedad del archivo: CYPE Ingenieros S.A.
- Formato: FIEBDC-3/2016
- Programa: Generador de precios de la construcción. CYPE Ingenieros, S.A.
- Fecha: 20/05/2024
- Ámbito geográfico: Chile
- Divisa: CHL
- Costes indirectos: 3 %
- Gastos generales: 13 %
- Beneficio industrial: 6 %
- IVA: 19 %

## N Aislamientos e imprimaciones

### NI Imprimaciones

#### NIB Obras hidráulicas

**NIB010** m² Imprimación de balsa o pequeño embalse, con geotextil y geomembrana.
Imprimación de balsa o pequeño embalse de agua no potable, con geomembrana homogénea de policloruro de vinilo plastificado (PVC-P), reforzada con fieltro de poliéster no tejido de hilo continuo, con resistencia a la intemperie, de 1,5 mm de espesor, color gris, con una densidad de 1240 kg/m³ según ISO 1183, resistencia CBR a punzonamiento de 3,1 kN según ISO 12236 y una resistencia al desgarro superior a 150 kN/m, colocada con solapes, sin adherir al soporte, sobre geotextil no tejido sintético, termosoldado, de polipropileno, con una resistencia a la tracción longitudinal de 13,0 kN/m, una resistencia a la tracción transversal de 15,0 kN/m, una apertura de cono a la prueba de perforación dinámica según ISO 13433 inferior a 25 mm, resistencia CBR a punzonamiento 0,6 kN y una masa superficial de 200 g/m².
Incluye: Limpieza previa de la superficie soporte. Replanteo y corte. Colocación del geotextil. Colocación de la imprimación. Resolución de las uniones.
Criterio de medición de proyecto: Superficie medida según documentación gráfica de Proyecto.
Criterio de medición de obra: Se medirá la superficie realmente ejecutada según especificaciones de Proyecto.

| Código | Ud | Descripción | Rendimiento | Precio | Importe |
|---|---|---|---|---|---|
| mt14gso030ceod | m² | Geotextil no tejido sintético, termosoldado, de polipropileno, con una resistencia a la tracción longitudinal de 13 kN/m, una resistencia a la tracción transversal de 15 kN/m, una apertura de cono a la prueba de perforación dinámica según ISO 13433 inferior a 25 mm, resistencia CBR a punzonamiento 0,6 kN y una masa superficial de 200 g/m². (material) | 1.1 | 1899.58 | 2089.538 |
| mt15dag030c | m² | Geomembrana homogénea de policloruro de vinilo plastificado (PVC-P), reforzada con fieltro de poliéster no tejido de hilo continuo, con resistencia a la intemperie, de 1,5 mm de espesor, color gris, con una densidad de 1240 kg/m³ según ISO 1183, resistencia CBR a punzonamiento de 3,1 kN según ISO 12236 y una resistencia al desgarro superior a 150 kN/m, suministrada en rollos de 2,05 m de anchura y 150 m de longitud. (material) | 1.1 | 12121.62 | 13333.782 |
| mo029 | h | Maestro 1ª aplicador de membranas impermeabilizantes. (mano de obra) | 0.2 | 8327.21 | 1665.442 |
| mo067 | h | Ayudante aplicador de membranas impermeabilizantes. (mano de obra) | 0.2 | 6224.8 | 1244.960 |
| % | % | Herramientas | 2 % | 18333.722 | 366.674 |
|  |  | Costes directos |  |  | 18700.396 |

Residuos:
- colocación: mt14gso030ceod; factor de residuo 0.07
- colocación: mt15dag030c; factor de residuo 0.0351844

## Recursos

**mt14gso030ceod** m² Geotextil no tejido sintético
Datos técnicos: Coste energético 25.789 MJ; Emisión de CO2 0.863 kg; Código LER 17 06 04; Masa del elemento 0.2 kg; Volumen 0.000333 m3
Residuos:
- embalaje: re170203 Plástico. (componente de residuo); rendimiento 0.024 kg; Código LER 17 02 03; Masa del elemento 1 kg; Volumen 0.001667 m3

**mt15dag030c** m² Geomembrana homogénea de policloruro de vinilo plastificado (PVC-P)
Datos técnicos: Coste energético 145.895 MJ; Emisión de CO2 5.273 kg; Código LER 17 06 04; Masa del elemento 1.86 kg; Volumen 0.0031 m3
Residuos:
- embalaje: re170203 Plástico; rendimiento 0.034 kg
