# Barras paralelas

- Propiedad del archivo: CYPE Ingenieros S.A.
- Formato: FIEBDC-3/2016
- Programa: Generador de precios de la construcción. CYPE Ingenieros, S.A.
- Fecha: 05/10/2024
- Ámbito geográfico: Chile
- Divisa: CHL
- Costes indirectos: 3 %
- Gastos generales: 13 %
- Beneficio industrial: 6 %
- IVA: 19 %

## T Equipamiento urbano

### TD Equipamientos deportivos

#### TDA Circuito de ejercicios a pie

**TDA040** Ud Barras paralelas.
Barras paralelas para ejercicios de coordinación acrobática y fortalecimiento de las extremidades superiores, formadas por cuatro postes cuadrados de 0,15 m de lado y 1,40 m de altura vista, de madera de pino silvestre, tratada en autoclave, con clase de uso 4, acabada con barniz protector, con dos travesaños de acero de 1,00 m, con tornillería de acero galvanizado, embutida y protegida con tapones de seguridad, para usuarios de más de 12 años, con zona de seguridad de 15,75 m² y 1,00 m de altura libre de caída, fijadas a una base de hormigón H20 (20) 20/3, no expuesto a ciclos hielo-deshielo, exposición a sulfatos despreciable, sin requerimiento de permeabilidad, docilidad plástica. Incluso replanteo, excavación manual del terreno y fijación del equipamiento deportivo. Totalmente montadas y probadas.
Incluye: Replanteo. Excavación con medios manuales. Vaciado de la base de apoyo. Montaje y fijación del equipamiento deportivo.
Criterio de medición de proyecto: Número de unidades previstas, según documentación gráfica de Proyecto.
Criterio de medición de obra: Se medirá el número de unidades realmente ejecutadas según especificaciones de Proyecto.

| Código | Ud | Descripción | Rendimiento | Precio | Importe |
|---|---|---|---|---|---|
| mt10hmf090aifa | m³ | Hormigón simple H20 (20) 20/3, no expuesto a ciclos hielo-deshielo, exposición a sulfatos despreciable, sin requerimiento de permeabilidad, docilidad plástica, con cemento grado normal, preparado en central, según NCh 170.Of85 y ACI 318-08. (material) | 0.6 | 53609.03 | 32165.418 |
| mt52dep040a | Ud | Barras paralelas para ejercicios de coordinación acrobática y fortalecimiento de las extremidades superiores, formadas por cuatro postes cuadrados de 0,15 m de lado y 1,40 m de altura vista, de madera de pino silvestre, tratada en autoclave, con clase de uso 4, acabada con barniz protector, con dos travesaños de acero de 1,00 m, con tornillería de acero galvanizado, embutida y protegida con tapones de seguridad, para usuarios de más de 12 años, con zona de seguridad de 15,75 m² y 1,00 m de altura libre de caída, incluso elementos de fijación. (material) | 1 | 448945 | 448945.000 |
| mo041 | h | Maestro 1ª construcción de obra civil. (mano de obra) | 1.5 | 8324.16 | 12486.240 |
| mo087 | h | Ayudante construcción de obra civil. (mano de obra) | 2.251 | 6222.52 | 14006.893 |
| % | % | Herramientas | 2 % | 507603.551 | 10152.071 |
|  |  | Costes directos |  |  | 517755.622 |

Residuos:
- colocación: mt10hmf090aifa; factor de residuo 0.00153045

## Recursos

**mt10hmf090aifa** m³ Hormigón simple H20 (20) 20/3
Datos técnicos: Coste energético 1840.000 MJ; Emisión de CO2 230.000 kg; Código LER 17 01 01; Masa del elemento 2300 kg; Volumen 1.533333 m3

**mt52dep040a** Ud Barras paralelas para ejercicios de coordinación acrobática y fortalecimiento de las extremidades superiores
Datos técnicos: Coste energético 12134.088 MJ; Emisión de CO2 -133.236 kg
Residuos:
- embalaje: re150101 Envases de papel y cartón. (componente de residuo); rendimiento 3.585 kg; Código LER 15 01 01; Masa del elemento 1 kg; Volumen 0.001333 m3
