# Rampa de subida y bajada

- Propiedad del archivo: CYPE Ingenieros S.A.
- Formato: FIEBDC-3/2016
- Programa: Generador de precios de la construcción. CYPE Ingenieros, S.A.
- Fecha: 02/06/2025
- Ámbito geográfico: Chile
- Divisa: CHL
- Costes indirectos: 3 %
- Gastos generales: 13 %
- Beneficio industrial: 6 %
- IVA: 19 %

## T Equipamiento urbano

### TD Equipamientos deportivos

#### TDB Circuito de bicicletas

**TDB010** Ud Rampa de subida y bajada.
Rampa de subida y bajada para bicicletas, de madera de pino silvestre, tratada en autoclave, con clase de uso 4, acabada con barniz protector, de 3,50x0,40x0,35 m, con tornillería de acero galvanizado, embutida y protegida con tapones de seguridad, con zona de seguridad de 28,00 m², colocación mediante soldadura.
Incluye: Replanteo. Colocación.
Criterio de medición de proyecto: Número de unidades previstas, según documentación gráfica de Proyecto.
Criterio de medición de obra: Se medirá el número de unidades realmente ejecutadas según especificaciones de Proyecto.

| Código | Ud | Descripción | Rendimiento | Precio | Importe |
|---|---|---|---|---|---|
| mt52bic010a | Ud | Rampa de subida y bajada para bicicletas, de madera de pino silvestre, tratada en autoclave, con clase de uso 4, acabada con barniz protector, de 3,50x0,40x0,35 m, con tornillería de acero galvanizado, embutida y protegida con tapones de seguridad, con zona de seguridad de 28,00 m², incluso elementos de fijación. (material) | 1 | 2124040.88 | 2124040.880 |
| mo041 | h | Maestro 1ª construcción de obra civil. (mano de obra) | 10.003 | 8689.02 | 86916.267 |
| mo087 | h | Ayudante construcción de obra civil. (mano de obra) | 20.006 | 6494.86 | 129936.169 |
| % | % | Herramientas | 2 % | 2340893.316 | 46817.866 |
|  |  | Costes directos |  |  | 2387711.182 |

## Recursos

**mt52bic010a** Ud Rampa de subida y bajada para bicicletas
Datos técnicos: Coste energético 26491.065 MJ; Emisión de CO2 -359.135 kg
Residuos:
- embalaje: re150101 Envases de papel y cartón. (componente de residuo); rendimiento 4.194 kg; Código LER 15 01 01; Masa del elemento 1 kg; Volumen 0.001333 m3
