# Puerta de acceso a área de juegos infantiles

- Propiedad del archivo: CYPE Ingenieros S.A.
- Formato: FIEBDC-3/2016
- Programa: Generador de precios de la construcción. CYPE Ingenieros, S.A.
- Fecha: 20/05/2024
- Ámbito geográfico: Chile
- Divisa: CHL
- Costes indirectos: 3 %
- Gastos generales: 13 %
- Beneficio industrial: 6 %
- IVA: 19 %

## T Equipamiento urbano

### TJ Áreas de juegos infantiles

#### TJV Vallados

**TJV020** Ud Puerta de acceso a área de juegos infantiles.
Puerta de acceso en vallado de madera, de área de juegos infantiles, de 1,10x0,80 m. Colocación en obra: con tacos químicos, sobre una superficie base.
Criterio de valoración económica: El precio no incluye la superficie base.
Incluye: Replanteo. Fijación del elemento.
Criterio de medición de proyecto: Número de unidades previstas, según documentación gráfica de Proyecto.
Criterio de medición de obra: Se medirá el número de unidades realmente ejecutadas según especificaciones de Proyecto.

| Código | Ud | Descripción | Rendimiento | Precio | Importe |
|---|---|---|---|---|---|
| mt50spl105b | Ud | Fijación compuesta por taco químico, arandela y tornillo de acero. (material) | 4 | 3475.57 | 13902.280 |
| mt52jig110a | Ud | Puerta de acceso en vallado de madera, de área de juegos infantiles, de 1,10x0,80 m, con bisagras y pestillo, con elementos de fijación. (material) | 1 | 81495.4 | 81495.400 |
| mo041 | h | Maestro 1ª construcción de obra civil. (mano de obra) | 0.375 | 8327.21 | 3122.704 |
| mo087 | h | Ayudante construcción de obra civil. (mano de obra) | 0.375 | 6224.8 | 2334.300 |
| % | % | Herramientas | 2 % | 100854.684 | 2017.094 |
|  |  | Costes directos |  |  | 102871.778 |

## Recursos

**mt52jig110a** Ud Puerta de acceso en vallado de madera
Datos técnicos: Coste energético 1835.776 MJ; Emisión de CO2 -22.063 kg
Residuos:
- embalaje: re150101 Envases de papel y cartón. (componente de residuo); rendimiento 3.585 kg; Código LER 15 01 01; Masa del elemento 1 kg; Volumen 0.001333 m3
