# Basurero de madera

- Propiedad del archivo: CYPE Ingenieros S.A.
- Formato: FIEBDC-3/2016
- Programa: Generador de precios de la construcción. CYPE Ingenieros, S.A.
- Fecha: 05/10/2024
- Ámbito geográfico: Chile
- Divisa: CHL
- Costes indirectos: 3 %
- Gastos generales: 13 %
- Beneficio industrial: 6 %
- IVA: 19 %

## T Equipamiento urbano

### TM Mobiliario urbano

#### TME Basureros

**TME050** Ud Basurero de madera.
Basurero, de 48x48x83 cm y 95 litros de capacidad, con cuerpo de madera, fijada a una base de hormigón H20 (20) 20/3, no expuesto a ciclos hielo-deshielo, exposición a sulfatos despreciable, sin requerimiento de permeabilidad, docilidad plástica con elementos de anclaje.
Criterio de valoración económica: El precio incluye la excavación.
Incluye: Replanteo. Excavación con medios manuales. Vaciado de la base de apoyo. Montaje. Eliminación y limpieza del material sobrante.
Criterio de medición de proyecto: Número de unidades previstas, según documentación gráfica de Proyecto.
Criterio de medición de obra: Se medirá el número de unidades realmente ejecutadas según especificaciones de Proyecto.

| Código | Ud | Descripción | Rendimiento | Precio | Importe |
|---|---|---|---|---|---|
| mt52pap050c | Ud | Basurero, de 48x48x83 cm y 95 litros de capacidad, con cuerpo de madera, incluso pernos de anclaje. (material) | 1 | 602175.25 | 602175.250 |
| mt10hmf090aieg | m³ | Hormigón simple H20 (20) 20/6, no expuesto a ciclos hielo-deshielo, exposición a sulfatos despreciable, sin requerimiento de permeabilidad, docilidad blanda, con cemento grado normal, preparado en central, según NCh 170.Of85 y ACI 318-08. (material) | 0.25 | 56767.61 | 14191.903 |
| mt09reh330 | kg | Mortero de resina epoxi con arena de sílice, de endurecimiento rápido, para relleno de anclajes. (material) | 0.2 | 3005.92 | 601.184 |
| mo041 | h | Maestro 1ª construcción de obra civil. (mano de obra) | 0.6 | 8324.16 | 4994.496 |
| mo087 | h | Ayudante construcción de obra civil. (mano de obra) | 0.6 | 6222.52 | 3733.512 |
| % | % | Herramientas | 2 % | 625696.345 | 12513.927 |
|  |  | Costes directos |  |  | 638210.272 |

Residuos:
- colocación: mt10hmf090aieg; factor de residuo 0.00149175
- colocación: mt09reh330 Mortero de resina epoxi con arena de sílice, de endurecimiento rápido, para relleno de anclajes; factor de residuo 0.042925

## Recursos

**mt52pap050c** Ud Basurero, de 48x48x83 cm y 95 litros de capacidad, con cuerpo de madera, incluso pernos de anclaje
Datos técnicos: Coste energético 3873.400 MJ; Emisión de CO2 -49.925 kg
Residuos:
- embalaje: re150101 Envases de papel y cartón. (componente de residuo); rendimiento 3.629 kg; Código LER 15 01 01; Masa del elemento 1 kg; Volumen 0.001333 m3

**mt10hmf090aieg** m³ Hormigón simple H20 (20) 20/6
Datos técnicos: Coste energético 1840.000 MJ; Emisión de CO2 230.000 kg; Código LER 17 01 01; Masa del elemento 2300 kg; Volumen 1.533333 m3

**mt09reh330** kg Mortero de resina epoxi con arena de sílice, de endurecimiento rápido, para relleno de anclajes
Datos técnicos: Coste energético 2.251 MJ; Emisión de CO2 0.184 kg; Código LER 17 09 04; Masa del elemento 1 kg; Volumen 0.000667 m3
Residuos:
- embalaje: re170203 Plástico. (componente de residuo); rendimiento 0.003 kg; Código LER 17 02 03; Masa del elemento 1 kg; Volumen 0.001667 m3
