# Fuente canina

- Propiedad del archivo: CYPE Ingenieros S.A.
- Formato: FIEBDC-3/2016
- Programa: Generador de precios de la construcción. CYPE Ingenieros, S.A.
- Fecha: 02/06/2025
- Ámbito geográfico: Chile
- Divisa: CHL
- Costes indirectos: 3 %
- Gastos generales: 13 %
- Beneficio industrial: 6 %
- IVA: 19 %

## T Equipamiento urbano

### TM Mobiliario urbano

#### TMS Mobiliario canino

**TMS080** Ud Fuente canina.
Fuente canina de acero inoxidable AISI 304, con pileta de 1 l de capacidad y sistema de vaciado manual mediante tapón con mango, colocación mediante soldadura.
Criterio de valoración económica: El precio no incluye la superficie soporte.
Incluye: Replanteo. Colocación.
Criterio de medición de proyecto: Número de unidades previstas, según documentación gráfica de Proyecto.
Criterio de medición de obra: Se medirá el número de unidades realmente ejecutadas según especificaciones de Proyecto.

| Código | Ud | Descripción | Rendimiento | Precio | Importe |
|---|---|---|---|---|---|
| mt52moc080 | Ud | Fuente canina de acero inoxidable AISI 304, con pileta de 1 l de capacidad y sistema de vaciado manual mediante tapón con mango, incluso tornillos y placa de anclaje para fijar al piso. (material) | 1 | 868925.81 | 868925.810 |
| mt10hmf090aieg | m³ | Hormigón simple H20 (20) 20/6, no expuesto a ciclos hielo-deshielo, exposición a sulfatos despreciable, sin requerimiento de permeabilidad, docilidad blanda, con cemento grado normal, preparado en central, según NCh 170.Of85 y ACI 318-08. (material) | 0.25 | 56767.61 | 14191.903 |
| mo041 | h | Maestro 1ª construcción de obra civil. (mano de obra) | 0.125 | 8689.02 | 1086.128 |
| mo087 | h | Ayudante construcción de obra civil. (mano de obra) | 0.125 | 6494.86 | 811.858 |
| % | % | Herramientas | 2 % | 885015.699 | 17700.314 |
|  |  | Costes directos |  |  | 902716.013 |

Residuos:
- colocación: mt10hmf090aieg; factor de residuo 0.00149175

## Recursos

**mt10hmf090aieg** m³ Hormigón simple H20 (20) 20/6
Datos técnicos: Coste energético 1840.000 MJ; Emisión de CO2 230.000 kg; Código LER 17 01 01; Masa del elemento 2300 kg; Volumen 1.533333 m3
