# Banderola para soporte de carteles de señalética vertical de tráfico

- Propiedad del archivo: CYPE Ingenieros S.A.
- Formato: FIEBDC-3/2016
- Programa: Generador de precios de la construcción. CYPE Ingenieros, S.A.
- Fecha: 20/05/2024
- Ámbito geográfico: Chile
- Divisa: CHL
- Costes indirectos: 3 %
- Gastos generales: 13 %
- Beneficio industrial: 6 %
- IVA: 19 %

## T Equipamiento urbano

### TS Señalética y soportes publicitarios

#### TSV Señalética vertical

**TSV010** Ud Banderola para soporte de carteles de señalética vertical de tráfico.
Banderola de acero galvanizado, bidintel, de 8 m de brazo y 6 m de gálibo, para soporte de carteles de señalética vertical de tráfico con una superficie máxima de 15 m², fijada con anclajes a fundación existente (no incluida en este precio). Incluso uniones, soldaduras, cortes, piezas especiales y despuntes.
Incluye: Replanteo y marcado de los ejes. Izado y presentación de la banderola mediante grúa. Aplomado. Resolución de las uniones a la base de fundación. Reglaje de la pieza y ajuste definitivo de las uniones.
Criterio de medición de proyecto: Número de unidades previstas, según documentación gráfica de Proyecto.
Criterio de medición de obra: Se medirá el número de unidades realmente suministradas según especificaciones de Proyecto.

| Código | Ud | Descripción | Rendimiento | Precio | Importe |
|---|---|---|---|---|---|
| mt53bps010h | Ud | Banderola de acero galvanizado, bidintel, de 8 m de brazo y 6 m de gálibo, para soporte de carteles de señalética vertical de tráfico con una superficie máxima de 15 m², con uniones y anclajes para fijar a fundación. (material) | 1 | 6213358.88 | 6213358.880 |
| mq07gte010c | h | Grúa autopropulsada de brazo telescópico con una capacidad de elevación de 30 t y 27 m de altura máxima de trabajo. (maquinaria) | 6.6 | 47747.87 | 315135.942 |
| mo047 | h | Maestro 1ª montador de estructura metálica. (mano de obra) | 15.005 | 8665.87 | 130031.379 |
| mo094 | h | Ayudante montador de estructura metálica. (mano de obra) | 15.005 | 6473.56 | 97135.768 |
| % | % | Herramientas | 2 % | 6755661.969 | 135113.239 |
|  |  | Costes directos |  |  | 6890775.208 |

Residuos:
- colocación: mt53bps010h; factor de residuo 0.0053

## Recursos

**mt53bps010h** Ud Banderola de acero galvanizado
Datos técnicos: Coste energético 2533.955 MJ; Emisión de CO2 258.240 kg; Código LER 17 04 05; Masa del elemento 100.8 kg; Volumen 0.048 m3
Residuos:
- embalaje: re170203 Plástico. (componente de residuo); rendimiento 0.04 kg; Código LER 17 02 03; Masa del elemento 1 kg; Volumen 0.001667 m3
