# Cartel de señalética vertical de tráfico

- Propiedad del archivo: CYPE Ingenieros S.A.
- Formato: FIEBDC-3/2016
- Programa: Generador de precios de la construcción. CYPE Ingenieros, S.A.
- Fecha: 02/06/2025
- Ámbito geográfico: Chile
- Divisa: CHL
- Costes indirectos: 3 %
- Gastos generales: 13 %
- Beneficio industrial: 6 %
- IVA: 19 %

## T Equipamiento urbano

### TS Señalética y soportes publicitarios

#### TSV Señalética vertical

**TSV040** m² Cartel de señalética vertical de tráfico.
Suministro y colocación sobre el soporte de cartel de señalética vertical de tráfico de lamas de acero galvanizado, con retrorreflectancia nivel 1 (E.G.). Incluso accesorios, tornillería y elementos de anclaje.
Incluye: Montaje.
Criterio de medición de proyecto: Superficie medida según documentación gráfica de Proyecto.
Criterio de medición de obra: Se medirá la superficie realmente ejecutada según especificaciones de Proyecto.

| Código | Ud | Descripción | Rendimiento | Precio | Importe |
|---|---|---|---|---|---|
| mt53spc200a | m² | Cartel de señalética vertical de tráfico de lamas de acero galvanizado, con retrorreflectancia nivel 1 (E.G.), incluso accesorios, tornillería y elementos de anclaje. (material) | 1 | 48991.04 | 48991.040 |
| mq07cce010a | h | Camión con cesta elevadora de brazo articulado de 16 m de altura máxima de trabajo y 260 kg de carga máxima. (maquinaria) | 0.22 | 36218.7 | 7968.114 |
| mo041 | h | Maestro 1ª construcción de obra civil. (mano de obra) | 0.25 | 8689.02 | 2172.255 |
| mo087 | h | Ayudante construcción de obra civil. (mano de obra) | 0.25 | 6494.86 | 1623.715 |
| % | % | Herramientas | 2 % | 60755.124 | 1215.102 |
|  |  | Costes directos |  |  | 61970.226 |

Residuos:
- colocación: mt53spc200a; factor de residuo 0.0053

## Recursos

**mt53spc200a** m² Cartel de señalética vertical de tráfico de lamas de acero galvanizado
Datos técnicos: Coste energético 367.050 MJ; Emisión de CO2 37.274 kg; Código LER 17 04 05; Masa del elemento 14.5 kg; Volumen 0.006905 m3
Residuos:
- embalaje: re170203 Plástico. (componente de residuo); rendimiento 0.032 kg; Código LER 17 02 03; Masa del elemento 1 kg; Volumen 0.001667 m3
