# Prueba de revestimiento cerámico

- Propiedad del archivo: CYPE Ingenieros S.A.
- Formato: FIEBDC-3/2016
- Programa: Generador de precios de la construcción. CYPE Ingenieros, S.A.
- Fecha: 02/06/2025
- Ámbito geográfico: Chile
- Divisa: CHL
- Costes indirectos: 3 %
- Gastos generales: 13 %
- Beneficio industrial: 6 %
- IVA: 19 %

## X Control de calidad y pruebas

### XL Materiales cerámicos

#### XLR Revestimientos

**XLR010** Ud Prueba de revestimiento cerámico.
Pruebas a realizar en laboratorio acreditado en el área técnica correspondiente, sobre una muestra de revestimiento cerámico, tomada en obra, para la determinación de las siguientes características: características dimensionales y aspecto superficial según ISO 10545-2.
Incluye: Desplazamiento a obra. Toma de muestras. Realización de pruebas. Redacción de informe de los resultados de las pruebas realizadas.
Criterio de medición de proyecto: Prueba a realizar, según documentación del Plan de control de calidad.

| Código | Ud | Descripción | Rendimiento | Precio | Importe |
|---|---|---|---|---|---|
| mt49des010 | Ud | Repercusión de desplazamiento a obra para la toma de muestras. (material) | 1 | 462.8 | 462.800 |
| mt49bac020 | Ud | Toma en obra de muestras de revestimiento cerámico cuyo peso no exceda de 50 kg. (material) | 1 | 20025.28 | 20025.280 |
| mt49bac060 | Ud | Prueba para determinar las características dimensionales y el aspecto superficial de una muestra de revestimiento cerámico, según ISO 10545-2. (material) | 1 | 98956.91 | 98956.910 |
| mt49bac030 | Ud | Informe de resultados de las pruebas realizadas sobre una muestra de revestimiento cerámico. (material) | 1 | 60075.85 | 60075.850 |
| % | % | Herramientas | 2 % | 179520.840 | 3590.417 |
|  |  | Costes directos |  |  | 183111.257 |
