# Sistema S de red de seguridad colocada horizontalmente

- Propiedad del archivo: CYPE Ingenieros S.A.
- Formato: FIEBDC-3/2016
- Programa: Generador de precios de la construcción. CYPE Ingenieros, S.A.
- Fecha: 20/05/2024
- Ámbito geográfico: Chile
- Divisa: CHL
- Costes indirectos: 3 %
- Gastos generales: 13 %
- Beneficio industrial: 6 %
- IVA: 19 %

## Y Protección

### YC Sistemas de protección colectiva

#### YCG Protección de grandes huecos horizontales en estructuras metálicas

**YCG010** m² Sistema S de red de seguridad colocada horizontalmente.
Sistema S de red de seguridad fija, colocada horizontalmente, formado por: red de seguridad S A2 M100 Q M, de poliamida de alta tenacidad, sin nudos, de color blanco, para cubrir huecos horizontales de superficie comprendida entre 250 y 500 m². Incluso cuerda de unión de polipropileno, para unir las redes y pletinas y ganchos de acero galvanizado, para atar la cuerda perimetral de las redes a un soporte adecuado.
Criterio de medición de proyecto: Superficie del hueco horizontal, medida según Estudio o Estudio Básico de Seguridad y Salud.
Criterio de medición de obra: Se medirá la superficie realmente montada según especificaciones de Estudio o Estudio Básico de Seguridad y Salud.

| Código | Ud | Descripción | Rendimiento | Precio | Importe |
|---|---|---|---|---|---|
| mt50sph010da | m² | Red de seguridad S A2 M100 Q M, de poliamida de alta tenacidad, sin nudos, de color blanco. Cuerda de red de calibre 4,5 mm. Energía de la red A2 (entre 2,2 y 4,4 kJ). Configuración de la red cuadrada, con cuerda perimetral de polipropileno de 16 mm de diámetro. (material) | 1.409 | 2298.62 | 3238.756 |
| mt50spr170b | m | Cuerda de unión O de polipropileno de alta tenacidad, con tratamiento a los rayos UV, D=8 mm y carga de rotura superior a 7,5 kN. (material) | 0.512 | 127.7 | 65.382 |
| mt07ala001j | kg | Pletina de acero laminado A 572 Grado 42, según ASTM A 572, para aplicaciones estructurales. Trabajada y montada en taller, para colocar en obra. (material) | 0.009 | 1634.36 | 14.709 |
| mt50spr140c | Ud | Gancho de fijación de 8 mm de diámetro, de acero galvanizado en caliente. (material) | 0.037 | 553.37 | 20.475 |
| mq07ple010ff | Ud | Alquiler diario de plataforma elevadora de tijera, motor diésel, de 15 m de altura máxima de trabajo, incluso mantenimiento y seguro de responsabilidad civil. (maquinaria) | 0.011 | 82109.3 | 903.202 |
| mq07ple020ff | Ud | Transporte a obra y retirada de plataforma elevadora de tijera, motor diésel, de 15 m de altura máxima de trabajo. (maquinaria) | 0.001 | 81700.78 | 81.701 |
| mo119 | h | Oficial 1ª Seguridad y Salud. (mano de obra) | 0.25 | 8327.21 | 2081.803 |
| mo120 | h | Peón Seguridad y Salud. (mano de obra) | 0.25 | 5997.35 | 1499.338 |
| % | % | Herramientas | 2 % | 7905.366 | 158.107 |
|  |  | Costes directos |  |  | 8063.473 |

Residuos:
- colocación: mt50sph010da; factor de residuo 1
- colocación: mt07ala001j; factor de residuo 0.0045

## Recursos

**mt50sph010da** m² Red de seguridad S A2 M100 Q M
Datos técnicos: Coste energético 35.167 MJ; Emisión de CO2 1.746 kg; Código LER 17 02 03; Masa del elemento 0.329 kg; Volumen 0.000548 m3
Residuos:
- embalaje: re170203 Plástico. (componente de residuo); rendimiento 0.034 kg; Código LER 17 02 03; Masa del elemento 1 kg; Volumen 0.001667 m3

**mt07ala001j** kg Pletina de acero laminado A 572 Grado 42
Datos técnicos: Coste energético 9.830 MJ; Emisión de CO2 0.510 kg; Código LER 17 04 05; Masa del elemento 1 kg; Volumen 0.000476 m3
