# Limpieza de caseta o local provisional

- Propiedad del archivo: CYPE Ingenieros S.A.
- Formato: FIEBDC-3/2016
- Programa: Generador de precios de la construcción. CYPE Ingenieros, S.A.
- Fecha: 05/10/2024
- Ámbito geográfico: Chile
- Divisa: CHL
- Costes indirectos: 3 %
- Gastos generales: 13 %
- Beneficio industrial: 6 %
- IVA: 19 %

## Y Protección

### YP Instalaciones provisionales de higiene y bienestar

#### YPL Limpieza

**YPL010** h Limpieza de caseta o local provisional.
Horas de limpieza y desinfección de la caseta o local provisional en obra, realizadas por peón ordinario de construcción. Incluso material y elementos de limpieza.
Incluye: Trabajos de limpieza.
Criterio de medición de proyecto: Tiempo estimado.
Criterio de medición de obra: Se medirá el tiempo realmente empleado.

| Código | Ud | Descripción | Rendimiento | Precio | Importe |
|---|---|---|---|---|---|
| mo120 | h | Peón Seguridad y Salud. (mano de obra) | 1 | 5995.15 | 5995.150 |
| % | % | Herramientas | 2 % | 5995.150 | 119.903 |
|  |  | Costes directos |  |  | 6115.053 |
