# Hito reflectante

- Propiedad del archivo: CYPE Ingenieros S.A.
- Formato: FIEBDC-3/2016
- Programa: Generador de precios de la construcción. CYPE Ingenieros, S.A.
- Fecha: 05/10/2024
- Ámbito geográfico: Chile
- Divisa: CHL
- Costes indirectos: 3 %
- Gastos generales: 13 %
- Beneficio industrial: 6 %
- IVA: 19 %

## Y Protección

### YS Señalética provisional de obras

#### YSB Balizamiento

**YSB090** Ud Hito reflectante.
Suministro y colocación sobre la calzada de hito cilíndrico flexible de polietileno, de 200 mm de diámetro y 750 mm de altura, color verde, con 2 bandas de retrorreflectancia nivel 1 (E.G.). Incluso tornillos y elementos de fijación al piso, mantenimiento en condiciones seguras durante todo el periodo de tiempo que se requiera y desmontaje.
Incluye: Replanteo. Colocación de los hitos. Desmontaje posterior. Retirada a contenedor.
Criterio de medición de proyecto: Número de unidades previstas, según Estudio o Estudio Básico de Seguridad y Salud.
Criterio de medición de obra: Se medirá el número de unidades realmente colocadas según especificaciones de Estudio o Estudio Básico de Seguridad y Salud.

| Código | Ud | Descripción | Rendimiento | Precio | Importe |
|---|---|---|---|---|---|
| mt50bal090r | Ud | Hito cilíndrico flexible de polietileno, de 200 mm de diámetro y 750 mm de altura, color verde, con 2 bandas de retrorreflectancia nivel 1 (E.G.). (material) | 1 | 24706.68 | 24706.680 |
| mo120 | h | Peón Seguridad y Salud. (mano de obra) | 0.188 | 5995.15 | 1127.088 |
| % | % | Herramientas | 2 % | 25833.768 | 516.675 |
|  |  | Costes directos |  |  | 26350.443 |

Residuos:
- colocación: mt50bal090r; factor de residuo 1

## Recursos

**mt50bal090r** Ud Hito cilíndrico flexible de polietileno
Datos técnicos: Coste energético 191.856 MJ; Emisión de CO2 6.804 kg; Código LER 17 02 03; Masa del elemento 1.4 kg; Volumen 0.002333 m3
