# Pórtico de limitación de altura

- Propiedad del archivo: CYPE Ingenieros S.A.
- Formato: FIEBDC-3/2016
- Programa: Generador de precios de la construcción. CYPE Ingenieros, S.A.
- Fecha: 05/10/2024
- Ámbito geográfico: Chile
- Divisa: CHL
- Costes indirectos: 3 %
- Gastos generales: 13 %
- Beneficio industrial: 6 %
- IVA: 19 %

## Y Protección

### YS Señalética provisional de obras

#### YSB Balizamiento

**YSB110** Ud Pórtico de limitación de altura.
Protección de líneas eléctricas aéreas mediante pórtico de limitación de altura libre de 5 m compuesto por: 2 rollizos de madera de 15/20 cm de diámetro, hincados en el terreno, separados entre sí 6 m, amortizables en 5 usos; cable tensado de acero de 10 mm de diámetro situado en la parte superior de los rollizos y cordón de balizamiento con guirnaldas reflectantes de plástico, color rojo y blanco, suspendido sobre el cable. Incluso excavación, montaje, arriostramiento de los soportes, señal provisional de obra de limitación de altura, mantenimiento en condiciones seguras durante todo el periodo de tiempo que se requiera y desmontaje.
Criterio de medición de proyecto: Número de unidades previstas, según Estudio o Estudio Básico de Seguridad y Salud.
Criterio de medición de obra: Se medirá el número de unidades realmente ejecutadas según especificaciones de Estudio o Estudio Básico de Seguridad y Salud.

| Código | Ud | Descripción | Rendimiento | Precio | Importe |
|---|---|---|---|---|---|
| mt50spv030b | m | Rollizo de madera, de 15 a 20 cm de diámetro. (material) | 2.5 | 2973.62 | 7434.050 |
| mt50les010ja | Ud | Señal provisional de obra de lámina de acero galvanizado, de reglamentación y prioridad, circular, Ø=60 cm, con retrorreflectancia nivel 1 (E.G.). (material) | 0.2 | 29462.71 | 5892.542 |
| mt50spr100d | m | Cable de acero de 10 mm de diámetro. (material) | 9.6 | 1804.11 | 17319.456 |
| mt50bal080a | Ud | Cordón de balizamiento con guirnaldas reflectantes de plástico, color rojo y blanco, de 10 m de longitud. (material) | 1 | 794.14 | 794.140 |
| mq01exn010i | h | Miniretroexcavadora sobre neumáticos, de 37,5 kW. (maquinaria) | 1.045 | 33402.12 | 34905.215 |
| mq04cag010a | h | Camión con grúa de hasta 6 t. (maquinaria) | 3.135 | 36142.99 | 113308.274 |
| mo119 | h | Oficial 1ª Seguridad y Salud. (mano de obra) | 3.564 | 8324.16 | 29667.306 |
| mo120 | h | Peón Seguridad y Salud. (mano de obra) | 10.691 | 5995.15 | 64094.149 |
| % | % | Herramientas | 2 % | 273415.132 | 5468.303 |
|  |  | Costes directos |  |  | 278883.435 |

Residuos:
- colocación: mt50spv030b Rollizo de madera, de 15 a 20 cm de diámetro; factor de residuo 0.0117429
- colocación: mt50les010ja; factor de residuo 1
- colocación: mt50spr100d Cable de acero de 10 mm de diámetro; factor de residuo 0.0140007

## Recursos

**mt50spv030b** m Rollizo de madera, de 15 a 20 cm de diámetro
Datos técnicos: Coste energético 1119.635 MJ; Emisión de CO2 -34.113 kg; Código LER 17 02 01; Masa del elemento 18.055 kg; Volumen 0.016414 m3
Residuos:
- embalaje: re170203 Plástico. (componente de residuo); rendimiento 0.002 kg; Código LER 17 02 03; Masa del elemento 1 kg; Volumen 0.001667 m3

**mt50les010ja** Ud Señal provisional de obra de lámina de acero galvanizado
Datos técnicos: Coste energético 61.495 MJ; Emisión de CO2 6.272 kg; Código LER 17 04 05; Masa del elemento 2.45 kg; Volumen 0.001167 m3

**mt50spr100d** m Cable de acero de 10 mm de diámetro
Datos técnicos: Coste energético 2.709 MJ; Emisión de CO2 0.199 kg; Código LER 17 04 11; Masa del elemento 0.2717 kg; Volumen 0.000181 m3
Residuos:
- embalaje: re150101 Envases de papel y cartón. (componente de residuo); rendimiento 0.071 kg; Código LER 15 01 01; Masa del elemento 1 kg; Volumen 0.001333 m3
