# Marcado de flechas e inscripciones en viales

- Propiedad del archivo: CYPE Ingenieros S.A.
- Formato: FIEBDC-3/2016
- Programa: Generador de precios de la construcción. CYPE Ingenieros, S.A.
- Fecha: 20/05/2024
- Ámbito geográfico: Chile
- Divisa: CHL
- Costes indirectos: 3 %
- Gastos generales: 13 %
- Beneficio industrial: 6 %
- IVA: 19 %

## Y Protección

### YS Señalética provisional de obras

#### YSH Señalética horizontal

**YSH030** m² Marcado de flechas e inscripciones en viales.
Aplicación mecánica con máquina autopropulsada de pintura alcídica color blanco, para marcado de flechas e inscripciones en viales.
Incluye: Premarcaje. Aplicación mecánica de la mezcla mediante pulverización.
Criterio de medición de proyecto: Superficie medida según Estudio o Estudio Básico de Seguridad y Salud.
Criterio de medición de obra: Se medirá la superficie realmente ejecutada según especificaciones de Estudio o Estudio Básico de Seguridad y Salud.

| Código | Ud | Descripción | Rendimiento | Precio | Importe |
|---|---|---|---|---|---|
| mt27mvh030a | kg | Pintura alcídica color blanco. (material) | 0.72 | 2079.87 | 1497.506 |
| mq11bar010 | h | Barredora remolcada con motor auxiliar. (maquinaria) | 0.001 | 42422.05 | 42.422 |
| mq08war010b | h | Máquina autopropulsada, para pintar marcas viales sobre la calzada. (maquinaria) | 0.001 | 28506.2 | 28.506 |
| mo119 | h | Oficial 1ª Seguridad y Salud. (mano de obra) | 0.038 | 8327.21 | 316.434 |
| mo120 | h | Peón Seguridad y Salud. (mano de obra) | 0.075 | 5997.35 | 449.801 |
| % | % | Herramientas | 2 % | 2334.669 | 46.693 |
|  |  | Costes directos |  |  | 2381.362 |

Residuos:
- colocación: mt27mvh030a Pintura alcídica color blanco; factor de residuo 0.055

## Recursos

**mt27mvh030a** kg Pintura alcídica color blanco
Datos técnicos: Coste energético 27.070 MJ; Emisión de CO2 1.204 kg; Código LER 08 01 11; Masa del elemento 1 kg; Volumen 0.001111 m3
Residuos:
- embalaje: re170203 Plástico. (componente de residuo); rendimiento 0.032 kg; Código LER 17 02 03; Masa del elemento 1 kg; Volumen 0.001667 m3
