# Cinta de señalética con vallas peatonales

- Propiedad del archivo: CYPE Ingenieros S.A.
- Formato: FIEBDC-3/2016
- Programa: Generador de precios de la construcción. CYPE Ingenieros, S.A.
- Fecha: 20/05/2024
- Ámbito geográfico: Chile
- Divisa: CHL
- Costes indirectos: 3 %
- Gastos generales: 13 %
- Beneficio industrial: 6 %
- IVA: 19 %

## Y Protección

### YS Señalética provisional de obras

#### YSM Señalética de zonas de trabajo

**YSM006** m Cinta de señalética con vallas peatonales.
Señalética y delimitación de zonas de trabajo mediante doble cinta de señalética, de material plástico, de 8 cm de anchura y 0,05 mm de espesor, impresa por ambas caras en franjas de color amarillo y negro, sujeta a vallas peatonales de fierro, de 1,10x2,50 m, color amarillo, con barrotes verticales montados sobre bastidor de tubo, con dos pies metálicos, separadas cada 5,00 m entre ejes, amortizables en 20 usos. Incluso montaje, mantenimiento en condiciones seguras durante todo el periodo de tiempo que se requiera y desmontaje.
Criterio de medición de proyecto: Longitud medida según Estudio o Estudio Básico de Seguridad y Salud.
Criterio de medición de obra: Se medirá la longitud realmente montada según especificaciones de Estudio o Estudio Básico de Seguridad y Salud.

| Código | Ud | Descripción | Rendimiento | Precio | Importe |
|---|---|---|---|---|---|
| mt50bal010n | m | Cinta de señalética, de material plástico, de 8 cm de anchura y 0,05 mm de espesor, impresa por ambas caras en franjas de color amarillo y negro. (material) | 0.78 | 87.77 | 68.461 |
| mt50vbe010dbk | Ud | Valla peatonal de fierro, de 1,10x2,50 m, color amarillo, con barrotes verticales montados sobre bastidor de tubo, con dos pies metálicos, incluso placa para publicidad. (material) | 0.013 | 30718.48 | 399.340 |
| mo120 | h | Peón Seguridad y Salud. (mano de obra) | 0.138 | 5997.35 | 827.634 |
| % | % | Herramientas | 2 % | 1295.435 | 25.909 |
|  |  | Costes directos |  |  | 1321.344 |

Residuos:
- colocación: mt50bal010n; factor de residuo 1
- colocación: mt50vbe010dbk; factor de residuo 1

## Recursos

**mt50bal010n** m Cinta de señalética
Datos técnicos: Coste energético 0.581 MJ; Emisión de CO2 0.029 kg; Código LER 17 02 03; Masa del elemento 0.006 kg; Volumen 0.00001 m3

**mt50vbe010dbk** Ud Valla peatonal de fierro
Datos técnicos: Coste energético 137.620 MJ; Emisión de CO2 7.140 kg; Código LER 17 04 05; Masa del elemento 14 kg; Volumen 0.006667 m3
