# Paleta de paso alternativo

- Propiedad del archivo: CYPE Ingenieros S.A.
- Formato: FIEBDC-3/2016
- Programa: Generador de precios de la construcción. CYPE Ingenieros, S.A.
- Fecha: 05/10/2024
- Ámbito geográfico: Chile
- Divisa: CHL
- Costes indirectos: 3 %
- Gastos generales: 13 %
- Beneficio industrial: 6 %
- IVA: 19 %

## Y Protección

### YS Señalética provisional de obras

#### YSN Señalética manual

**YSN020** Ud Paleta de paso alternativo.
Plana manual de paso alternativo, de polipropileno, con señal de detención obligatoria por una cara y de paso por la otra, con mango de plástico, amortizable en 5 usos.
Criterio de medición de proyecto: Número de unidades previstas, según Estudio o Estudio Básico de Seguridad y Salud.
Criterio de medición de obra: Se medirá el número de unidades realmente suministradas según especificaciones de Estudio o Estudio Básico de Seguridad y Salud.

| Código | Ud | Descripción | Rendimiento | Precio | Importe |
|---|---|---|---|---|---|
| mt50les070a | Ud | Paleta manual de paso alternativo, de polipropileno, con señal de detención obligatoria por una cara y de paso por la otra, con mango de plástico. (material) | 0.2 | 10367.98 | 2073.596 |
| mo120 | h | Peón Seguridad y Salud. (mano de obra) | 0.025 | 5995.15 | 149.879 |
| % | % | Herramientas | 2 % | 2223.475 | 44.470 |
|  |  | Costes directos |  |  | 2267.945 |
