# Llave de paso

- Propiedad del archivo: CYPE INGENIEROS, S.A.
- Formato: FIEBDC-3/2002
- Ámbito geográfico: Chile
- Divisa: CHL
- Costes indirectos: 3.00 %
- Gastos generales: 13.00 %
- Beneficio industrial: 6.00 %
- IVA: 19.00 %

## I Instalaciones

### IF Gasfitería

#### IFI Instalación interior

**IFI008** Ud Llave de paso.
Válvula de esfera, de latón, de 16 mm de diámetro, con mando de palanca de acero, "FITTINGS ESTÁNDAR".
Incluye: Replanteo. Conexión de la válvula a los tubos. Comprobación de su correcto funcionamiento.
Criterio de medición de proyecto: Número de unidades previstas, según documentación gráfica de Proyecto.
Criterio de medición de obra: Se medirá el número de unidades realmente ejecutadas según especificaciones de Proyecto.

| Código | Ud | Descripción | Rendimiento | Precio | Importe |
|---|---|---|---|---|---|
| mt37avf430e | Ud | Válvula de esfera, de latón, de 16 mm de diámetro, con mando de palanca de acero, "FITTINGS ESTÁNDAR", sistema de unión por expansión, para tubería de polietileno reticulado (PEX). (material) | 1.000 | 11096.73 | 11096.73 |
| mt37www010 | Ud | Material auxiliar para instalaciones de agua potable. (material) | 1.000 | 975.23 | 975.23 |
| mo008 | h | Maestro 1ª gasfitero. (mano de obra) | 0.123 | 8553.61 | 1052.09 |
| mo107 | h | Ayudante gasfitero. (mano de obra) | 0.123 | 6210.68 | 763.91 |
| % | % | Herramientas | 2 % | 13887.96 | 277.76 |
|  |  | Costes directos |  |  | 14165.72 |
