# Instalación interior para cocina

- Propiedad del archivo: CYPE INGENIEROS, S.A.
- Formato: FIEBDC-3/2002
- Ámbito geográfico: Chile
- Divisa: CHL
- Costes indirectos: 3.00 %
- Gastos generales: 13.00 %
- Beneficio industrial: 6.00 %
- IVA: 19.00 %

## I Instalaciones

### IF Gasfitería

#### IFI Instalación interior

**IFI012** Ud Instalación interior para cocina.
Instalación interior de gasfitería para cocina con dotación para: lavaplatos, toma y llave de paso para lavavajillas, realizada con tubo de polietileno reticulado (PE-X), "FITTINGS ESTÁNDAR", para la red de agua fría y caliente que conecta la derivación particular o una de sus ramificaciones con cada uno de los artefactos sanitarios, con los diámetros necesarios para cada punto de servicio. Incluso llaves de paso de cuarto húmedo para el corte del suministro de agua, de latón, material auxiliar para montaje y sujeción a la obra, derivación particular, accesorios de derivaciones.
Criterio de valoración económica: El precio no incluye las ayudas de albañilería para instalaciones.
Incluye: Replanteo. Colocación y fijación de tuberías y llaves.
Criterio de medición de proyecto: Número de unidades previstas, según documentación gráfica de Proyecto.
Criterio de medición de obra: Se medirá el número de unidades realmente ejecutadas según especificaciones de Proyecto.

| Código | Ud | Descripción | Rendimiento | Precio | Importe |
|---|---|---|---|---|---|
| mt37tpf400a | Ud | Material auxiliar para montaje y sujeción a la obra de las tuberías de polietileno reticulado (PE-Xa), "FITTINGS ESTÁNDAR", de 16 mm de diámetro exterior. (material) | 8.100 | 64.08 | 519.05 |
| mt37tpf010ag | m | Tubo de polietileno reticulado (PE-Xa), "FITTINGS ESTÁNDAR", de 16 mm de diámetro exterior, serie 4, clase 1-2-5/8 bar y clase 4/10 bar, suministrado en rollos, según ISO 15875-2, con el precio incrementado el 30% en concepto de accesorios y piezas especiales. (material) | 8.100 | 1666.25 | 13496.63 |
| mt37tpf400b | Ud | Material auxiliar para montaje y sujeción a la obra de las tuberías de polietileno reticulado (PE-Xa), "FITTINGS ESTÁNDAR", de 20 mm de diámetro exterior. (material) | 11.000 | 84.99 | 934.89 |
| mt37tpf010bg | m | Tubo de polietileno reticulado (PE-Xa), "FITTINGS ESTÁNDAR", de 20 mm de diámetro exterior, serie 5, clase 1-2-5/6 bar y clase 4/8 bar, suministrado en rollos, según ISO 15875-2, con el precio incrementado el 30% en concepto de accesorios y piezas especiales. (material) | 11.000 | 2209.59 | 24305.49 |
| mt37avf010b | Ud | Válvula de esfera, de latón, de 20 mm de diámetro, "FITTINGS ESTÁNDAR", sistema de unión Eco-Press, con prensado tipo RF, para tubería de polietileno reticulado (PEX). (material) | 2.000 | 15318.09 | 30636.18 |
| mt37avf170d | Ud | Mando de palanca, con embellecedor, "FITTINGS ESTÁNDAR". (material) | 2.000 | 7147.05 | 14294.10 |
| mt31gcg070a | Ud | Llave de paso para lavadora o lavavajillas, para roscar, gama básica, de 1/2" de diámetro. (material) | 1.000 | 34078.20 | 34078.20 |
| op00ato010 |  | Atornillador. | 1.000 | 0.00 | 0.00 |
| op00mar010 |  | Martillo. | 1.000 | 0.00 | 0.00 |
| op00tal010 |  | Taladro. | 1.000 | 0.00 | 0.00 |
| mo008 | h | Maestro 1ª gasfitero. (mano de obra) | 4.234 | 8553.61 | 36215.98 |
| mo107 | h | Ayudante gasfitero. (mano de obra) | 4.234 | 6210.68 | 26296.02 |
| % | % | Herramientas | 2 % | 180776.54 | 3615.53 |
|  |  | Costes directos |  |  | 184392.07 |
