# Llave de paso

- Propiedad del archivo: CYPE Ingenieros S.A.
- Formato: FIEBDC-3/2016
- Programa: Generador de precios de la construcción. CYPE Ingenieros, S.A.
- Fecha: 04/10/2024
- Ámbito geográfico: Chile
- Divisa: CHL
- Costes indirectos: 3 %
- Gastos generales: 13 %
- Beneficio industrial: 6 %
- IVA: 19 %

## I Instalaciones

### IF Gasfitería

#### IFI Instalación interior

**IFI008** Ud Llave de paso.
Válvula de esfera, de latón, de 16 mm de diámetro, con mando de palanca de acero, "FITTINGS ESTÁNDAR".
Incluye: Replanteo. Conexión de la válvula a los tubos. Comprobación de su correcto funcionamiento.
Criterio de medición de proyecto: Número de unidades previstas, según documentación gráfica de Proyecto.
Criterio de medición de obra: Se medirá el número de unidades realmente ejecutadas según especificaciones de Proyecto.

| Código | Ud | Descripción | Rendimiento | Precio | Importe |
|---|---|---|---|---|---|
| mt37avf430e | Ud | Válvula de esfera, de latón, de 16 mm de diámetro, con mando de palanca de acero, "FITTINGS ESTÁNDAR", sistema de unión por expansión, para tubería de polietileno reticulado (PEX). (material) | 1 | 11096.73 | 11096.730 |
| mt37www010 | Ud | Material auxiliar para instalaciones de agua potable. (material) | 1 | 975.23 | 975.230 |
| mo008 | h | Maestro 1ª gasfitero. (mano de obra) | 0.123 | 8553.61 | 1052.094 |
| mo107 | h | Ayudante gasfitero. (mano de obra) | 0.123 | 6210.68 | 763.914 |
| % | % | Herramientas | 2 % | 13887.968 | 277.759 |
|  |  | Costes directos |  |  | 14165.727 |

## Recursos

**mt37avf430e** Ud Válvula de esfera
Datos técnicos: Coste energético 509.569 MJ; Emisión de CO2 34.281 kg
Residuos:
- embalaje: re150101 Envases de papel y cartón. (componente de residuo); rendimiento 0.072 kg; Código LER 15 01 01; Masa del elemento 1 kg; Volumen 0.001333 m3
