# Tubería de polietileno resistente a la temperatura (PE-RT) con barrera de oxígeno, "FITTINGS ESTÁNDAR"

- Propiedad del archivo: CYPE Ingenieros S.A.
- Formato: FIEBDC-3/2016
- Programa: Generador de precios de la construcción. CYPE Ingenieros, S.A.
- Fecha: 17/05/2024
- Ámbito geográfico: Chile
- Divisa: CHL
- Costes indirectos: 3 %
- Gastos generales: 13 %
- Beneficio industrial: 6 %
- IVA: 19 %

## I Instalaciones

### IH Tuberías para fluidos

#### IHE Tuberías de polietileno

**IHE223** m Tubería de polietileno resistente a la temperatura (PE-RT) con barrera de oxígeno, "FITTINGS ESTÁNDAR".
Tubería formada por tubo de polietileno resistente a la temperatura (PE-RT) de 5 capas con barrera de oxígeno (EVOH), de 16 mm de diámetro exterior y 1,8 mm de espesor, suministrado en rollos, "FITTINGS ESTÁNDAR". Instalación en superficie. Incluso material auxiliar para montaje y sujeción a la obra, accesorios y piezas especiales.
Incluye: Replanteo. Colocación y fijación de tubos, accesorios y piezas especiales.
Criterio de medición de proyecto: Longitud medida según documentación gráfica de Proyecto.
Criterio de medición de obra: Se medirá la longitud realmente ejecutada según especificaciones de Proyecto.

| Código | Ud | Descripción | Rendimiento | Precio | Importe |
|---|---|---|---|---|---|
| mt37tpf418a | Ud | Material auxiliar para montaje y sujeción a la obra de las tuberías de polietileno resistente a la temperatura (PE-RT) de 5 capas con barrera de oxígeno (EVOH), "FITTINGS ESTÁNDAR", de 16 mm de diámetro exterior. (material) | 1 | 70.88 | 70.880 |
| mt37tpf018ag | m | Tubo de polietileno resistente a la temperatura (PE-RT) de 5 capas con barrera de oxígeno (EVOH), de 16 mm de diámetro exterior y 1,8 mm de espesor, suministrado en rollos, "FITTINGS ESTÁNDAR", según ISO 15875-2, con el precio incrementado el 30% en concepto de accesorios y piezas especiales. (material) | 1 | 1842.89 | 1842.890 |
| mo008 | h | Maestro 1ª gasfitero. (mano de obra) | 0.034 | 8556.75 | 290.930 |
| mo107 | h | Ayudante gasfitero. (mano de obra) | 0.034 | 6212.96 | 211.241 |
| % | % | Herramientas | 2 % | 2415.941 | 48.319 |
|  |  | Costes directos |  |  | 2464.260 |

Residuos:
- colocación: mt37tpf018ag; factor de residuo 0.0275

## Recursos

**mt37tpf018ag** m Tubo de polietileno resistente a la temperatura (PE-RT) de 5 capas con barrera de oxígeno (EVOH)
Datos técnicos: Coste energético 7.363 MJ; Emisión de CO2 0.366 kg; Código LER 17 02 03; Masa del elemento 0.076 kg; Volumen 0.000127 m3
