# Sistema "FUNDERMAX" de placas laminadas compactas de alta presión (HPL), para balcones

- Propiedad del archivo: CYPE INGENIEROS, S.A.
- Formato: FIEBDC-3/2002
- Ámbito geográfico: Chile
- Divisa: CHL
- Costes indirectos: 3.00 %
- Gastos generales: 13.00 %
- Beneficio industrial: 6.00 %
- IVA: 19.00 %

## F Fachadas y tabiques

### FD Defensas

#### FDA Antepechos

**FDA020** m² Sistema "FUNDERMAX" de placas laminadas compactas de alta presión (HPL), para balcones.
Elemento de fachada de placas laminadas compactas de alta presión (HPL), Max Exterior "FUNDERMAX", de 4100x1854 mm y 6 mm de espesor, acabado Colour, color a elegir, textura satinada: NT; colocación en posición horizontal mediante el sistema ME08 Remache de fijación vista con remaches ciegos, sobre subestructura soporte de aluminio, formación de juntas, realización de encuentros y piezas especiales. Incluso tirafondos y anclajes mecánicos de expansión de acero inoxidable A2, para la fijación de la subestructura soporte.
Incluye: Preparación de los elementos de sujeción incorporados previamente a la obra. Replanteo de los ejes verticales y horizontales de las juntas. Alineación, aplomado y nivelación del revestimiento de resina termoendurecible. Fijación definitiva del revestimiento a la subestructura soporte. Limpieza final del paramento.
Criterio de medición de proyecto: Superficie medida según documentación gráfica de Proyecto, sin duplicar esquinas ni encuentros, deduciendo todos los huecos.
Criterio de medición de obra: Se medirá la superficie realmente ejecutada según especificaciones de Proyecto, sin duplicar esquinas ni encuentros, deduciendo todos los huecos.

| Código | Ud | Descripción | Rendimiento | Precio | Importe |
|---|---|---|---|---|---|
| mt12fmx010daaa1 | m² | Placa laminada compacta de alta presión (HPL), Max Exterior "FUNDERMAX", de 4100x1854 mm y 6 mm de espesor, acabado Colour, color a elegir, textura satinada: NT, Euroclase B-s2, d0 de reacción al fuego, a base de resinas termoendurecibles de acrilo-poliuretano, reforzada de forma homogénea con fibras de madera certificada FSC o PEFC, con superficie decorativa no melamínica y propiedades antigraffiti durante toda su vida útil, tipo EDF, con resistencia a los rayos ultravioleta no inferior a 4-5 al contrastar con la escala de grises según ISO 105-A02; colocación mediante el sistema ME08 Remache de fijación vista con remaches ciegos, sobre subestructura soporte formada por: perfiles verticales en T de aluminio, y escuadras de carga y escuadras de apoyo de aluminio; remaches ciegos de aluminio o acero termolacado para la fijación del revestimiento a la subestructura soporte, tirafondos de acero inoxidable A2 y tacos de nylon para la fijación de los perfiles a la hoja principal y anclajes mecánicos de expansión, de acero inoxidable A2 para la fijación de los perfiles a la losa; y piezas especiales para la resolución de puntos singulares. (material) | 1.050 | 59815.96 | 62806.76 |
| op00ato010 |  | Atornillador. | 1.000 | 0.00 | 0.00 |
| mo052 | h | Maestro 1ª montador de sistemas de fachadas prefabricadas. (mano de obra) | 1.169 | 8553.61 | 9999.17 |
| mo099 | h | Ayudante montador de sistemas de fachadas prefabricadas. (mano de obra) | 1.169 | 6222.52 | 7274.13 |
| % | % | Herramientas | 3 % | 80080.06 | 2402.40 |
|  |  | Costes directos |  |  | 82482.46 |
