# Aislamiento térmico bajo losa, con mortero proyectado

- Propiedad del archivo: CYPE Ingenieros S.A.
- Formato: FIEBDC-3/2016
- Programa: Generador de precios de la construcción. CYPE Ingenieros, S.A.
- Fecha: 17/05/2024
- Ámbito geográfico: Chile
- Divisa: CHL
- Costes indirectos: 3 %
- Gastos generales: 13 %
- Beneficio industrial: 6 %
- IVA: 19 %

## N Aislamientos e imprimaciones

### NA Aislamientos térmicos

#### NAD Losas

**NAD020** m² Aislamiento térmico bajo losa, con mortero proyectado.
Aislamiento térmico bajo losa, con mortero de lana de roca, aislante térmico y acústico Banroc Termo "ISOVER", aplicado mecánicamente.
Incluye: Protección de los elementos del entorno que puedan verse afectados durante los trabajos de proyección del aislamiento. Aplicación del mortero termoaislante.
Criterio de medición de proyecto: Superficie medida según documentación gráfica de Proyecto.
Criterio de medición de obra: Se medirá la superficie realmente ejecutada según especificaciones de Proyecto.

| Código | Ud | Descripción | Rendimiento | Precio | Importe |
|---|---|---|---|---|---|
| mt16lri025c | kg | Mortero de lana de roca, aislante térmico y acústico Banroc Termo "ISOVER", compuesto por lana de roca, cemento y aditivos, para aplicar mediante proyección mecánica. (material) | 6.3 | 2871.48 | 18090.324 |
| mq08mpa030 | h | Maquinaria para proyección de productos aislantes. (maquinaria) | 0.205 | 10922.3 | 2239.072 |
| mo030 | h | Maestro 1ª aplicador de productos aislantes. (mano de obra) | 0.114 | 8327.21 | 949.302 |
| mo068 | h | Ayudante aplicador de productos aislantes. (mano de obra) | 0.114 | 6224.8 | 709.627 |
| % | % | Herramientas | 2 % | 21988.325 | 439.767 |
|  |  | Costes directos |  |  | 22428.092 |

Residuos:
- colocación: mt16lri025c; factor de residuo 0.012

## Recursos

**mt16lri025c** kg Mortero de lana de roca
Datos técnicos: Coste energético 57.790 MJ; Emisión de CO2 1.500 kg; Código LER 17 06 04; Masa del elemento 1 kg; Volumen 0.001667 m3
