# Aislamiento acústico a ruido aéreo, en tabique de placas, con paneles entre montantes y complejos multicapa entre placas

- Propiedad del archivo: CYPE Ingenieros S.A.
- Formato: FIEBDC-3/2016
- Programa: Generador de precios de la construcción. CYPE Ingenieros, S.A.
- Fecha: 17/05/2024
- Ámbito geográfico: Chile
- Divisa: CHL
- Costes indirectos: 3 %
- Gastos generales: 13 %
- Beneficio industrial: 6 %
- IVA: 19 %

## N Aislamientos e imprimaciones

### NB Aislamientos acústicos

#### NBP Tabiquería

**NBP020** m² Aislamiento acústico a ruido aéreo, en tabique de placas, con paneles entre montantes y complejos multicapa entre placas.
Aislamiento acústico a ruido aéreo, en tabique de placas, realizado con panel semirrígido de lana mineral, Geowall 35 "ISOVER", no revestido, de 40 mm de espesor, resistencia térmica 1,1 m²K/W, conductividad térmica 0,035 W/(mK), colocado entre los montantes de la estructura portante; y complejo multicapa, de 6,4 mm de espesor, formado por dos láminas de espuma de polietileno reticulado, de 3 mm de espesor cada una, y una lámina de plomo de 0,35 mm de espesor intercalada entre ambas, adherido entre las placas con pegamento.
Incluye: Corte del aislamiento a colocar entre los montantes. Colocación del aislamiento entre los montantes. Corte del aislamiento a colocar sobre la placa. Aplicación del adhesivo. Colocación del aislamiento en la placa ya montada. Resolución de puntos singulares.
Criterio de medición de proyecto: Superficie medida según documentación gráfica de Proyecto.
Criterio de medición de obra: Se medirá la superficie realmente ejecutada según especificaciones de Proyecto.

| Código | Ud | Descripción | Rendimiento | Precio | Importe |
|---|---|---|---|---|---|
| mt16lri010ko | m² | Panel semirrígido de lana mineral, Geowall 35 "ISOVER", no revestido, de 40 mm de espesor, resistencia térmica 1,1 m²K/W, conductividad térmica 0,035 W/(mK), coeficiente de absorción acústica medio 0,7 para una frecuencia de 500 Hz y Euroclase A1 de reacción al fuego. (material) | 1.05 | 5742.97 | 6030.119 |
| mt16ppt025i | m² | Complejo multicapa, de 6,4 mm de espesor, formado por dos láminas de espuma de polietileno reticulado, de 3 mm de espesor cada una, y una lámina de plomo de 0,35 mm de espesor intercalada entre ambas; con 24,5 dB de índice global de reducción acústica, Rw, según ISO 10140-2. (material) | 2.1 | 40891.19 | 85871.499 |
| mt16npg031 | kg | Pegamento. (material) | 0.3 | 9482.02 | 2844.606 |
| mo054 | h | Maestro 1ª montador de aislamientos. (mano de obra) | 0.227 | 8556.75 | 1942.382 |
| mo101 | h | Ayudante montador de aislamientos. (mano de obra) | 0.227 | 6224.8 | 1413.030 |
| % | % | Herramientas | 2 % | 98101.636 | 1962.033 |
|  |  | Costes directos |  |  | 100063.669 |

Residuos:
- colocación: mt16lri010ko; factor de residuo 0.048
- colocación: mt16ppt025i; factor de residuo 0.03
- colocación: mt16npg031 Pegamento; factor de residuo 0.035

## Recursos

**mt16lri010ko** m² Panel semirrígido de lana mineral
Datos técnicos: Coste energético 57.525 MJ; Emisión de CO2 2.515 kg; Código LER 17 06 04; Masa del elemento 1.6 kg; Volumen 0.002667 m3
Residuos:
- embalaje: re170203 Plástico. (componente de residuo); rendimiento 0.024 kg; Código LER 17 02 03; Masa del elemento 1 kg; Volumen 0.001667 m3

**mt16ppt025i** m² Complejo multicapa
Datos técnicos: Coste energético 487.516 MJ; Emisión de CO2 8.166 kg; Código LER 17 06 04; Masa del elemento 4.38 kg; Volumen 0.0073 m3
Residuos:
- embalaje: re170203 Plástico; rendimiento 0.034 kg

**mt16npg031** kg Pegamento
Datos técnicos: Coste energético 57.585 MJ; Emisión de CO2 0.739 kg; Código LER 17 03 02; Masa del elemento 1 kg; Volumen 0.001 m3
Residuos:
- embalaje: re170203 Plástico; rendimiento 0.056 kg
