# Aislamiento acústico a ruido aéreo sobre cielo falso, con paneles de lana mineral

- Propiedad del archivo: CYPE Ingenieros S.A.
- Formato: FIEBDC-3/2016
- Programa: Generador de precios de la construcción. CYPE Ingenieros, S.A.
- Fecha: 17/05/2024
- Ámbito geográfico: Chile
- Divisa: CHL
- Costes indirectos: 3 %
- Gastos generales: 13 %
- Beneficio industrial: 6 %
- IVA: 19 %

## N Aislamientos e imprimaciones

### NB Aislamientos acústicos

#### NBT Cielos falsos

**NBT010** m² Aislamiento acústico a ruido aéreo sobre cielo falso, con paneles de lana mineral.
Aislamiento acústico a ruido aéreo sobre cielo falso, con manta ligera de lana de vidrio, IBR "ISOVER", revestida por una de sus caras con papel kraft que actúa como barrera de vapor, de 80 mm de espesor, resistencia térmica 2 m²K/W, conductividad térmica 0,04 W/(mK).
Criterio de valoración económica: El precio no incluye el cielo falso.
Incluye: Corte y ajuste del aislamiento. Colocación del aislamiento.
Criterio de medición de proyecto: Superficie medida según documentación gráfica de Proyecto.
Criterio de medición de obra: Se medirá la superficie realmente ejecutada según especificaciones de Proyecto.

| Código | Ud | Descripción | Rendimiento | Precio | Importe |
|---|---|---|---|---|---|
| mt16lvi010aad | m² | Manta ligera de lana de vidrio, IBR "ISOVER", revestida por una de sus caras con papel kraft que actúa como barrera de vapor, de 80 mm de espesor, resistencia térmica 2 m²K/W, conductividad térmica 0,04 W/(mK), Euroclase F de reacción al fuego, capacidad de absorción de agua a corto plazo <=1 kg/m² y factor de resistencia a la difusión del vapor de agua 1. (material) | 1.05 | 4643.26 | 4875.423 |
| mo054 | h | Maestro 1ª montador de aislamientos. (mano de obra) | 0.08 | 8556.75 | 684.540 |
| mo101 | h | Ayudante montador de aislamientos. (mano de obra) | 0.08 | 6224.8 | 497.984 |
| % | % | Herramientas | 2 % | 6057.947 | 121.159 |
|  |  | Costes directos |  |  | 6179.106 |

Residuos:
- colocación: mt16lvi010aad; factor de residuo 0.048

## Recursos

**mt16lvi010aad** m² Manta ligera de lana de vidrio
Datos técnicos: Coste energético 127.381 MJ; Emisión de CO2 6.227 kg; Código LER 17 06 04; Masa del elemento 3.2 kg; Volumen 0.005333 m3
Residuos:
- embalaje: re170203 Plástico. (componente de residuo); rendimiento 0.024 kg; Código LER 17 02 03; Masa del elemento 1 kg; Volumen 0.001667 m3
