# Ducto flexible

- Propiedad del archivo: CYPE INGENIEROS, S.A.
- Formato: FIEBDC-3/2002
- Ámbito geográfico: Chile
- Divisa: CHL
- Costes indirectos: 3.00 %
- Gastos generales: 13.00 %
- Beneficio industrial: 6.00 %
- IVA: 19.00 %

## I Instalaciones

### IC Calefacción, refrigeración, climatización y A.C.S.

#### ICR Sistemas de conducción de aire

**ICR025** m Ducto flexible.
Red de ductos flexibles de distribución de aire para climatización, constituida por tubo flexible de 305 mm de diámetro, Flexiver D "ISOVER", formado por un complejo de poliéster y aluminio con refuerzo de alambre tratado contra la oxidación en forma de espiral helicoidal. Incluso cinta de aluminio y elementos de fijación con una separación máxima de 1,50 m.
Incluye: Replanteo del recorrido del ducto y de la situación de los elementos de sujeción. Presentación de tubos flexibles para conducción de aire. Colocación y fijación de tubos flexibles para conducción de aire. Comprobación de su correcto funcionamiento.
Criterio de medición de proyecto: Longitud medida según documentación gráfica de Proyecto.
Criterio de medición de obra: Se medirá la longitud realmente ejecutada según especificaciones de Proyecto.

| Código | Ud | Descripción | Rendimiento | Precio | Importe |
|---|---|---|---|---|---|
| mt42coi130q | m | Tubo flexible de 305 mm de diámetro, Flexiver D "ISOVER", formado por un complejo de poliéster y aluminio con refuerzo de alambre tratado contra la oxidación en forma de espiral helicoidal; para conducción de aire en instalaciones de climatización. (material) | 1.050 | 4887.64 | 5132.02 |
| mt42con020 | m | Cinta autoadhesiva de aluminio, de 50 micras de espesor y 65 mm de anchura, a base de resinas acrílicas, para el sellado y fijación del aislamiento. (material) | 1.054 | 232.16 | 244.70 |
| mt42con135 | Ud | Brida y soporte para fijación de tubos flexibles para conducción de aire en instalaciones de climatización. (material) | 0.700 | 1832.87 | 1283.01 |
| mo005 | h | Maestro 1ª instalador de climatización. (mano de obra) | 0.270 | 8556.75 | 2310.32 |
| mo104 | h | Ayudante instalador de climatización. (mano de obra) | 0.270 | 6212.96 | 1677.50 |
| % | % | Herramientas | 2 % | 10647.55 | 212.95 |
|  |  | Costes directos |  |  | 10860.50 |
