# Manguito para ducto flexible

- Propiedad del archivo: CYPE INGENIEROS, S.A.
- Formato: FIEBDC-3/2002
- Ámbito geográfico: Chile
- Divisa: CHL
- Costes indirectos: 3.00 %
- Gastos generales: 13.00 %
- Beneficio industrial: 6.00 %
- IVA: 19.00 %

## I Instalaciones

### IC Calefacción, refrigeración, climatización y A.C.S.

#### ICR Sistemas de conducción de aire

**ICR026** Ud Manguito para ducto flexible.
Manguito de lámina galvanizada Manguito Corona "ISOVER", de 102 mm de diámetro, para la fijación de tubo flexible de la gama Flexiver a ductos de climatización de la gama Climaver. Incluso cinta de aluminio y elementos de fijación.
Incluye: Colocación y fijación de las piezas especiales a la red de ductos.
Criterio de medición de proyecto: Número de unidades previstas, según documentación gráfica de Proyecto.
Criterio de medición de obra: Se medirá el número de unidades realmente ejecutadas según especificaciones de Proyecto.

| Código | Ud | Descripción | Rendimiento | Precio | Importe |
|---|---|---|---|---|---|
| mt42coi135h | Ud | Manguito de lámina galvanizada Manguito Corona "ISOVER", de 102 mm de diámetro, para la fijación de tubo flexible de la gama Flexiver a ductos de climatización de la gama Climaver. (material) | 1.050 | 5254.21 | 5516.92 |
| mt42con020 | m | Cinta autoadhesiva de aluminio, de 50 micras de espesor y 65 mm de anchura, a base de resinas acrílicas, para el sellado y fijación del aislamiento. (material) | 0.352 | 232.16 | 81.72 |
| mt42con135 | Ud | Brida y soporte para fijación de tubos flexibles para conducción de aire en instalaciones de climatización. (material) | 0.700 | 1832.87 | 1283.01 |
| mo005 | h | Maestro 1ª instalador de climatización. (mano de obra) | 0.123 | 8556.75 | 1052.48 |
| mo104 | h | Ayudante instalador de climatización. (mano de obra) | 0.123 | 6212.96 | 764.19 |
| % | % | Herramientas | 2 % | 8698.32 | 173.97 |
|  |  | Costes directos |  |  | 8872.29 |
