# Aislamiento térmico intermedio en tabique de placas

- Propiedad del archivo: CYPE INGENIEROS, S.A.
- Formato: FIEBDC-3/2002
- Ámbito geográfico: Chile
- Divisa: CHL
- Costes indirectos: 3.00 %
- Gastos generales: 13.00 %
- Beneficio industrial: 6.00 %
- IVA: 19.00 %

## N Aislamientos e imprimaciones

### NA Aislamientos térmicos

#### NAP Tabiquería

**NAP020** m² Aislamiento térmico intermedio en tabique de placas.
Aislamiento térmico intermedio en tabique de placas, con panel semirrígido de lana mineral, Geowall 37 "ISOVER", no revestido, de 40 mm de espesor, resistencia térmica 1,081 m²K/W, conductividad térmica 0,037 W/(mK), colocado entre los montantes de la estructura portante.
Incluye: Corte y preparación del aislamiento a colocar entre los montantes. Colocación del aislamiento entre los montantes.
Criterio de medición de proyecto: Superficie medida según documentación gráfica de Proyecto.
Criterio de medición de obra: Se medirá la superficie realmente ejecutada según especificaciones de Proyecto.

| Código | Ud | Descripción | Rendimiento | Precio | Importe |
|---|---|---|---|---|---|
| mt16lri010bo | m² | Panel semirrígido de lana mineral, Geowall 37 "ISOVER", no revestido, de 40 mm de espesor, resistencia térmica 1,081 m²K/W, conductividad térmica 0,037 W/(mK), coeficiente de absorción acústica medio 0,7 para una frecuencia de 500 Hz y Euroclase A1 de reacción al fuego. (material) | 1.000 | 4391.52 | 4391.52 |
| mo054 | h | Maestro 1ª montador de aislamientos. (mano de obra) | 0.062 | 8553.61 | 530.32 |
| mo101 | h | Ayudante montador de aislamientos. (mano de obra) | 0.062 | 6222.52 | 385.80 |
| % | % | Herramientas | 2 % | 5307.64 | 106.15 |
|  |  | Costes directos |  |  | 5413.79 |
