# Rehabilitación energética de azotea no transitable. Sistema "ISOVER"

- Propiedad del archivo: CYPE INGENIEROS, S.A.
- Formato: FIEBDC-3/2002
- Ámbito geográfico: Chile
- Divisa: CHL
- Costes indirectos: 3.00 %
- Gastos generales: 13.00 %
- Beneficio industrial: 6.00 %
- IVA: 19.00 %

## Z Rehabilitación energética

### ZH Cerramientos horizontales: adición de aislamiento térmico

#### ZHA Sistemas de aislamiento por el exterior de azotea

**ZHA011** m² Rehabilitación energética de azotea no transitable. Sistema "ISOVER".
Rehabilitación energética de azotea no transitable. Sistema "ISOVER". AISLAMIENTO TÉRMICO: panel rígido de lana de roca hidrofugada, Ixxo "ISOVER", revestido por una de sus caras con asfalto oxidado y film de polipropileno termofusible, de 120 mm de espesor, resistencia térmica 3,05 m²K/W, conductividad térmica 0,039 W/(mK), fijado mecánicamente al soporte; IMPERMEABILIZACIÓN: tipo monocapa, adherida, formada por membrana de betún modificado con elastómero SBS, de 3,5 mm de espesor, con armadura de fieltro de poliéster reforzado y estabilizado de 150 g/m².
Incluye: Revisión de la superficie soporte en la que se realiza la fijación del aislamiento de acuerdo con las exigencias de la técnica a emplear. Corte, ajuste y colocación del aislamiento con fijaciones mecánicas. Limpieza y preparación de la superficie. Colocación de la imprimación.
Criterio de medición de proyecto: Superficie medida según documentación gráfica de Proyecto.
Criterio de medición de obra: Se medirá la superficie realmente ejecutada según especificaciones de Proyecto.

| Código | Ud | Descripción | Rendimiento | Precio | Importe |
|---|---|---|---|---|---|
| mt16lri030ta | m² | Panel rígido de lana de roca hidrofugada, Ixxo "ISOVER", revestido por una de sus caras con asfalto oxidado y film de polipropileno termofusible, de 120 mm de espesor, resistencia térmica 3,05 m²K/W, conductividad térmica 0,039 W/(mK), Euroclase F de reacción al fuego. (material) | 1.050 | 53641.80 | 56323.89 |
| mt16aaa020ag | Ud | Fijación mecánica para paneles aislantes de lana mineral, colocados directamente sobre la superficie soporte. (material) | 5.000 | 244.38 | 1221.90 |
| mt14lga010eb | m² | Membrana de betún modificado con elastómero SBS, de 3,5 mm de espesor, masa nominal 5 kg/m², con armadura de fieltro de poliéster reforzado y estabilizado de 150 g/m², con autoprotección mineral de color rojo. (material) | 1.100 | 10274.62 | 11302.08 |
| mo054 | h | Maestro 1ª montador de aislamientos. (mano de obra) | 0.124 | 8556.75 | 1061.04 |
| mo101 | h | Ayudante montador de aislamientos. (mano de obra) | 0.124 | 6224.80 | 771.88 |
| mo029 | h | Maestro 1ª aplicador de membranas impermeabilizantes. (mano de obra) | 0.100 | 8327.21 | 832.72 |
| mo067 | h | Ayudante aplicador de membranas impermeabilizantes. (mano de obra) | 0.100 | 6224.80 | 622.48 |
| % | % | Herramientas | 2 % | 72135.99 | 1442.72 |
|  |  | Costes directos |  |  | 73578.71 |
