# Rehabilitación energética de cielo falso. Sistema "ISOVER"

- Propiedad del archivo: CYPE INGENIEROS, S.A.
- Formato: FIEBDC-3/2002
- Ámbito geográfico: Chile
- Divisa: CHL
- Costes indirectos: 3.00 %
- Gastos generales: 13.00 %
- Beneficio industrial: 6.00 %
- IVA: 19.00 %

## Z Rehabilitación energética

### ZH Cerramientos horizontales: adición de aislamiento térmico

#### ZHF Sistemas de aislamiento por el interior, sobre cielo falso

**ZHF020** m² Rehabilitación energética de cielo falso. Sistema "ISOVER".
Rehabilitación energética de cielo falso. Sistema "ISOVER". AISLAMIENTO TERMOACÚSTICO: manta ligera de lana mineral Arena, de alta densidad, Arena Confort "ISOVER", revestido por una de sus caras con un velo de vidrio de color negro, de 25 mm de espesor, resistencia térmica 0,65 m²K/W, conductividad térmica 0,037 W/(mK); FALSO TECHO: cielo falso continuo suspendido liso (12,5+27+27), constituido por: estructura metálica de acero galvanizado de maestras primarias 60/27 mm con una modulación de 1000 mm y suspendidas de la losa o elemento soporte con cuelgues combinados cada 900 mm, y maestras secundarias fijadas perpendicularmente a las primarias con conectores tipo caballete con una modulación de 500 mm y una capa de placas de yeso laminado A / - 1200 / longitud / 12,5 / con los bordes longitudinales afinados; REVESTIMIENTO: dos manos de pintura plástica, color blanco, acabado mate, textura lisa, (rendimiento: 0,1 l/m² cada mano); previa aplicación de una mano de imprimación a base de copolímeros acrílicos en suspensión acuosa. Incluso banda autoadhesiva desolidarizante, perfiles en U, de acero galvanizado, de 30 mm, fijaciones para el anclaje de los perfiles, tornillería para la fijación de las placas, pasta de juntas, cinta microperforada de papel y accesorios de montaje.
Criterio de valoración económica: El precio incluye las ayudas de albañilería para instalaciones.
Incluye: Replanteo de los ejes de la estructura metálica. Colocación de la banda acústica. Nivelación y fijación de los perfiles perimetrales. Señalética de los puntos de anclaje a la losa o elemento soporte. Nivelación y suspensión de los perfiles primarios y secundarios de la estructura. Corte de las placas. Fijación de las placas. Corte, ajuste y colocación del aislamiento. Recibido de marcos, instalaciones y mecanismos. Tratamiento de juntas. Limpieza de la superficie a pintar. Aplicación de la mano de fondo. Aplicación de dos manos de acabado.
Criterio de medición de proyecto: Superficie medida según documentación gráfica de Proyecto.
Criterio de medición de obra: Se medirá la superficie realmente ejecutada según especificaciones de Proyecto.

| Código | Ud | Descripción | Rendimiento | Precio | Importe |
|---|---|---|---|---|---|
| mt16lvi020i | m² | Manta ligera de lana mineral Arena, de alta densidad, Arena Confort "ISOVER", revestido por una de sus caras con un velo de vidrio de color negro, de 25 mm de espesor, resistencia térmica 0,65 m²K/W, conductividad térmica 0,037 W/(mK), Euroclase A2-s1, d0 de reacción al fuego, capacidad de absorción de agua a corto plazo <=1 kg/m² y factor de resistencia a la difusión del vapor de agua 1. (material) | 1.050 | 5742.97 | 6030.12 |
| mt12psg160a | m | Perfil en U, de acero galvanizado, de 30 mm. (material) | 0.400 | 595.31 | 238.12 |
| mt12psg220 | Ud | Fijación compuesta por taco y tornillo 5x27. (material) | 2.000 | 44.34 | 88.68 |
| mt12psg210a | Ud | Cuelgue para cielos falsos suspendidos. (material) | 1.200 | 249.79 | 299.75 |
| mt12psg210b | Ud | Seguro para la fijación del cuelgue, en cielos falsos suspendidos. (material) | 1.200 | 28.80 | 34.56 |
| mt12psg210c | Ud | Conexión superior para fijar la varilla al cuelgue, en cielos falsos suspendidos. (material) | 1.200 | 384.68 | 461.62 |
| mt12psg190 | Ud | Varilla de cuelgue. (material) | 1.200 | 257.52 | 309.02 |
| mt12psg050c | m | Maestra 60/27 de lámina de acero galvanizado, de ancho 60 mm. (material) | 3.200 | 577.45 | 1847.84 |
| mt12pek020la | Ud | Conector, para maestra 60/27. (material) | 0.600 | 131.57 | 78.94 |
| mt12pek020da | Ud | Conector tipo caballete, para maestra 60/27. (material) | 2.300 | 157.73 | 362.78 |
| mt12psg010a | m² | Placa de yeso laminado A / - 1200 / longitud / 12,5 / con los bordes longitudinales afinados. (material) | 1.000 | 2762.50 | 2762.50 |
| mt12psg081c | Ud | Tornillo autoperforante 3,5x25 mm. (material) | 17.000 | 6.30 | 107.10 |
| mt12psg041b | m | Banda autoadhesiva desolidarizante de espuma de poliuretano de celdas cerradas, de 3,2 mm de espesor y 50 mm de anchura, resistencia térmica 0,10 m²K/W, conductividad térmica 0,032 W/(mK). (material) | 0.400 | 164.66 | 65.86 |
| mt12psg030a | kg | Pasta de juntas. (material) | 0.300 | 621.73 | 186.52 |
| mt12psg040a | m | Cinta microperforada de papel. (material) | 0.450 | 29.43 | 13.24 |
| mt27pfp010b | l | Imprimación, a base de copolímeros acrílicos en suspensión acuosa, para favorecer la cohesión de soportes poco consistentes y la adherencia de pinturas. (material) | 0.125 | 3089.88 | 386.24 |
| mt27pir010a | l | Pintura plástica ecológica para interior, a base de copolímeros acrílicos en dispersión acuosa, dióxido de titanio y pigmentos extendedores seleccionados, color blanco, acabado mate, textura lisa, de gran resistencia al frote húmedo, permeable al vapor de agua, transpirable y resistente a los rayos UV, para aplicar con brocha, rodillo o pistola. (material) | 0.200 | 3072.92 | 614.58 |
| mo011 | h | Maestro 1ª montador. (mano de obra) | 0.383 | 8556.75 | 3277.24 |
| mo080 | h | Ayudante montador. (mano de obra) | 0.165 | 6224.80 | 1027.09 |
| mo054 | h | Maestro 1ª montador de aislamientos. (mano de obra) | 0.087 | 8556.75 | 744.44 |
| mo101 | h | Ayudante montador de aislamientos. (mano de obra) | 0.087 | 6224.80 | 541.56 |
| mo038 | h | Maestro 1ª pintor. (mano de obra) | 0.193 | 8327.21 | 1607.15 |
| mo076 | h | Ayudante pintor. (mano de obra) | 0.023 | 6224.80 | 143.17 |
| % | % | Herramientas | 2 % | 21228.12 | 424.56 |
|  |  | Costes directos |  |  | 21652.68 |
