# Ducto de lana mineral

- Propiedad del archivo: CYPE Ingenieros S.A.
- Formato: FIEBDC-3/2016
- Programa: Generador de precios de la construcción. CYPE Ingenieros, S.A.
- Fecha: 17/05/2024
- Ámbito geográfico: Chile
- Divisa: CHL
- Costes indirectos: 3 %
- Gastos generales: 13 %
- Beneficio industrial: 6 %
- IVA: 19 %

## I Instalaciones

### IC Calefacción, refrigeración, climatización y A.C.S.

#### ICR Sistemas de conducción de aire

**ICR021** m² Ducto de lana mineral.
Ducto rectangular para la distribución de aire climatizado formado por panel rígido de alta densidad de lana de vidrio Climaver A1 Apta "ISOVER", de 40 mm de espesor, revestido por aluminio reforzado + kraft y malla de vidrio por el exterior y tejido NETO por el interior, resistencia térmica 1,25 m²K/W, conductividad térmica 0,032 W/(mK), instalado con sistema Climaver Metal compuesto por perfiles de aluminio extrusionado Perfiver L "ISOVER" en las aristas longitudinales del ducto y Perfiver H "ISOVER" para la formación de puertas de inspección o registro, conexiones a máquinas, a rejillas o a difusores. Incluso codos, derivaciones, sellado de uniones con cola Climaver, embocaduras, soportes metálicos galvanizados, elementos de fijación, sellado de tramos con cinta Climaver de aluminio, accesorios de montaje y piezas especiales.
Incluye: Replanteo del recorrido de los ductos. Marcado y posterior anclaje de los soportes de los ductos. Montaje y fijación de ductos. Sellado de las uniones. Comprobación de su correcto funcionamiento. Limpieza final.
Criterio de medición de proyecto: Superficie proyectada, según documentación gráfica de Proyecto, calculada como producto del perímetro exterior por la longitud del tramo, medida entre los ejes de los elementos o de los puntos a conectar, sin descontar las piezas especiales.
Criterio de medición de obra: Se medirá la superficie realmente ejecutada según especificaciones de Proyecto.

| Código | Ud | Descripción | Rendimiento | Precio | Importe |
|---|---|---|---|---|---|
| mt42coi010qb | m² | Panel rígido de alta densidad de lana de vidrio Climaver A1 Apta "ISOVER", de 40 mm de espesor, revestido por aluminio reforzado + kraft y malla de vidrio por el exterior y tejido NETO por el interior, para la formación de ductos autosoportantes para la distribución de aire en climatización, resistencia térmica 1,25 m²K/W, conductividad térmica 0,032 W/(mK), Euroclase A1 de reacción al fuego, con código de designación MW-EN 14303-T5-MV1. (material) | 1.15 | 41789.28 | 48057.672 |
| mt42coi020a | m | Cinta "Climaver" de aluminio de 50 micras de espesor y 63 mm de ancho, con adhesivo a base de resinas acrílicas, para el sellado de uniones de ductos de lana de vidrio "Climaver". (material) | 1.5 | 399.56 | 599.340 |
| mt42coi030 | kg | Adhesivo vinílico en dispersión acuosa, Cola Climaver "ISOVER", para unión de ductos de lana de vidrio. (material) | 0.01 | 13844.23 | 138.442 |
| mt42con025 | Ud | Soporte metálico de acero galvanizado para sujeción a la losa de ducto rectangular de lana mineral para la distribución de aire en climatización. (material) | 0.5 | 5205.33 | 2602.665 |
| mt42coi040a | m | Perfil de aluminio extrusionado de 1,155 m de longitud y 1 mm de espesor, Perfiver L "ISOVER", para colocar en las aristas longitudinales de ductos autosoportantes para la distribución de aire en climatización con sistema Climaver Metal. (material) | 1 | 2932.59 | 2932.590 |
| mt42coi050a | m | Perfil de aluminio extrusionado en forma de h minúscula, de 2 m de longitud y 1,1 mm de espesor, Perfiver H "ISOVER", para la formación de puertas de inspección o registro, conexiones a máquinas, a rejillas o a difusores en ductos autosoportantes para la distribución de aire en climatización con sistema Climaver Metal. (material) | 1 | 6476.11 | 6476.110 |
| mt42www011 | Ud | Repercusión, por m², de material auxiliar para fijación y confección de canalizaciones de aire en instalaciones de climatización. (material) | 0.1 | 16251.39 | 1625.139 |
| mo012 | h | Maestro 1ª instalador de ductos de fibras minerales. (mano de obra) | 0.615 | 8556.75 | 5262.401 |
| mo083 | h | Ayudante instalador de ductos de fibras minerales. (mano de obra) | 0.615 | 6224.8 | 3828.252 |
| % | % | Herramientas | 2 % | 71522.611 | 1430.452 |
|  |  | Costes directos |  |  | 72953.063 |

Residuos:
- colocación: mt42coi010qb; factor de residuo 0.024
- colocación: mt42coi020a; factor de residuo 0.048
- colocación: mt42coi040a; factor de residuo 0.048
- colocación: mt42coi050a; factor de residuo 0.048

## Recursos

**mt42coi010qb** m² Panel rígido de alta densidad de lana de vidrio Climaver A1 Apta "ISOVER"
Datos técnicos: Coste energético 52.350 MJ; Emisión de CO2 3.164 kg; Código LER 17 06 04; Masa del elemento 2.4 kg; Volumen 0.004 m3
Residuos:
- embalaje: re170203 Plástico. (componente de residuo); rendimiento 0.034 kg; Código LER 17 02 03; Masa del elemento 1 kg; Volumen 0.001667 m3

**mt42coi020a** m Cinta "Climaver" de aluminio de 50 micras de espesor y 63 mm de ancho
Datos técnicos: Coste energético 1.436 MJ; Emisión de CO2 0.094 kg; Código LER 17 04 02; Masa del elemento 0.0085 kg; Volumen 0.000006 m3
Residuos:
- embalaje: re170203 Plástico; rendimiento 0.005 kg

**mt42coi040a** m Perfil de aluminio extrusionado de 1,155 m de longitud y 1 mm de espesor
Datos técnicos: Coste energético 18.396 MJ; Emisión de CO2 1.342 kg; Código LER 17 04 02; Masa del elemento 0.16 kg; Volumen 0.000107 m3
Residuos:
- embalaje: re170203 Plástico; rendimiento 0.005 kg

**mt42coi050a** m Perfil de aluminio extrusionado en forma de h minúscula
Datos técnicos: Coste energético 27.352 MJ; Emisión de CO2 2.002 kg; Código LER 17 04 02; Masa del elemento 0.24 kg; Volumen 0.00016 m3
Residuos:
- embalaje: re170203 Plástico; rendimiento 0.005 kg
