# Rehabilitación energética de azotea no transitable. Sistema "ISOVER"

- Propiedad del archivo: CYPE Ingenieros S.A.
- Formato: FIEBDC-3/2016
- Programa: Generador de precios de la construcción. CYPE Ingenieros, S.A.
- Fecha: 17/05/2024
- Ámbito geográfico: Chile
- Divisa: CHL
- Costes indirectos: 3 %
- Gastos generales: 13 %
- Beneficio industrial: 6 %
- IVA: 19 %

## Z Rehabilitación energética

### ZH Cerramientos horizontales: adición de aislamiento térmico

#### ZHA Sistemas de aislamiento por el exterior de azotea

**ZHA011** m² Rehabilitación energética de azotea no transitable. Sistema "ISOVER".
Rehabilitación energética de azotea no transitable. Sistema "ISOVER". AISLAMIENTO TÉRMICO: panel rígido de lana de roca hidrofugada, Ixxo "ISOVER", revestido por una de sus caras con asfalto oxidado y film de polipropileno termofusible, de 120 mm de espesor, resistencia térmica 3,05 m²K/W, conductividad térmica 0,039 W/(mK), fijado mecánicamente al soporte; IMPERMEABILIZACIÓN: tipo monocapa, adherida, formada por membrana de betún modificado con elastómero SBS, de 3,5 mm de espesor, con armadura de fieltro de poliéster reforzado y estabilizado de 150 g/m².
Incluye: Revisión de la superficie soporte en la que se realiza la fijación del aislamiento de acuerdo con las exigencias de la técnica a emplear. Corte, ajuste y colocación del aislamiento con fijaciones mecánicas. Limpieza y preparación de la superficie. Colocación de la imprimación.
Criterio de medición de proyecto: Superficie medida según documentación gráfica de Proyecto.
Criterio de medición de obra: Se medirá la superficie realmente ejecutada según especificaciones de Proyecto.

| Código | Ud | Descripción | Rendimiento | Precio | Importe |
|---|---|---|---|---|---|
| mt16lri030ta | m² | Panel rígido de lana de roca hidrofugada, Ixxo "ISOVER", revestido por una de sus caras con asfalto oxidado y film de polipropileno termofusible, de 120 mm de espesor, resistencia térmica 3,05 m²K/W, conductividad térmica 0,039 W/(mK), Euroclase F de reacción al fuego. (material) | 1.05 | 53641.8 | 56323.890 |
| mt16aaa020ag | Ud | Fijación mecánica para paneles aislantes de lana mineral, colocados directamente sobre la superficie soporte. (material) | 5 | 244.38 | 1221.900 |
| mt14lga010ec | m² | Membrana de betún modificado con elastómero SBS, de 3,5 mm de espesor, masa nominal 5 kg/m², con armadura de fieltro de poliéster reforzado y estabilizado de 150 g/m², con autoprotección mineral de color verde. (material) | 1.1 | 9583.06 | 10541.366 |
| mo054 | h | Maestro 1ª montador de aislamientos. (mano de obra) | 0.124 | 8556.75 | 1061.037 |
| mo101 | h | Ayudante montador de aislamientos. (mano de obra) | 0.124 | 6224.8 | 771.875 |
| mo029 | h | Maestro 1ª aplicador de membranas impermeabilizantes. (mano de obra) | 0.1 | 8327.21 | 832.721 |
| mo067 | h | Ayudante aplicador de membranas impermeabilizantes. (mano de obra) | 0.1 | 6224.8 | 622.480 |
| % | % | Herramientas | 2 % | 71375.269 | 1427.505 |
|  |  | Costes directos |  |  | 72802.774 |

Residuos:
- colocación: mt16lri030ta; factor de residuo 0.024
- colocación: mt14lga010ec; factor de residuo 0.0573404

## Recursos

**mt16lri030ta** m² Panel rígido de lana de roca hidrofugada
Datos técnicos: Coste energético 63.822 MJ; Emisión de CO2 4.580 kg; Código LER 17 06 04; Masa del elemento 4.8 kg; Volumen 0.008 m3
Residuos:
- embalaje: re170203 Plástico. (componente de residuo); rendimiento 0.034 kg; Código LER 17 02 03; Masa del elemento 1 kg; Volumen 0.001667 m3

**mt16aaa020ag** Ud Fijación mecánica para paneles aislantes de lana mineral, colocados directamente sobre la superficie soporte
Datos técnicos: Coste energético 0.233 MJ; Emisión de CO2 0.071 kg
Residuos:
- embalaje: re150101 Envases de papel y cartón. (componente de residuo); rendimiento 0.072 kg; Código LER 15 01 01; Masa del elemento 1 kg; Volumen 0.001333 m3

**mt14lga010ec** m² Membrana de betún modificado con elastómero SBS
Datos técnicos: Coste energético 290.995 MJ; Emisión de CO2 8.175 kg; Código LER 17 03 02; Masa del elemento 5 kg; Volumen 0.005 m3
Residuos:
- embalaje: re170203 Plástico; rendimiento 0.057 kg
