# Trampilla para cielo falso continuo de placas de yeso laminado. Sistema "KNAUF"

- Propiedad del archivo: CYPE Ingenieros S.A.
- Formato: FIEBDC-3/2016
- Programa: Generador de precios de la construcción. CYPE Ingenieros, S.A.
- Fecha: 17/05/2024
- Ámbito geográfico: Chile
- Divisa: CHL
- Costes indirectos: 3 %
- Gastos generales: 13 %
- Beneficio industrial: 6 %
- IVA: 19 %

## R Revestimientos

### RT Cielos falsos en interiores

#### RTC Continuos, de placas de yeso laminado

**RTC021** Ud Trampilla para cielo falso continuo de placas de yeso laminado. Sistema "KNAUF".
Trampilla de registro gama Especial, Revo Cleaneo 12/25 R, sistema E112.c "KNAUF", de 601x601, formada por marco de aluminio y puerta de placa de yeso laminado con perforaciones circulares 12/25 R, Cleaneo Akustik Redonda, de 12,5 mm de espesor, para cielo falso continuo de placas de yeso laminado. Incluso accesorios de montaje.
Incluye: Marcado y corte de la placa de yeso laminado. Colocación de la trampilla. Resolución de encuentros y puntos singulares.
Criterio de medición de proyecto: Número de unidades previstas, según documentación gráfica de Proyecto.
Criterio de medición de obra: Se medirá el número de unidades realmente colocadas según especificaciones de Proyecto.

| Código | Ud | Descripción | Rendimiento | Precio | Importe |
|---|---|---|---|---|---|
| mt12ppk065bh | m² | Trampilla de registro gama Especial, Revo Cleaneo 12/25 R, sistema E112.c "KNAUF", de 601x601, formada por marco de aluminio y puerta de placa de yeso laminado con perforaciones circulares 12/25 R, Cleaneo Akustik Redonda, de 12,5 mm de espesor. (material) | 1 | 60779.02 | 60779.020 |
| mo015 | h | Maestro 1ª montador de cielos falsos. (mano de obra) | 0.341 | 8556.75 | 2917.852 |
| mo082 | h | Ayudante montador de cielos falsos. (mano de obra) | 0.171 | 6224.8 | 1064.441 |
| % | % | Herramientas | 2 % | 64761.313 | 1295.226 |
|  |  | Costes directos |  |  | 66056.539 |

## Recursos

**mt12ppk065bh** m² Trampilla de registro gama Especial
Datos técnicos: Coste energético 531.422 MJ; Emisión de CO2 38.571 kg
Residuos:
- embalaje: re170203 Plástico. (componente de residuo); rendimiento 0.015 kg; Código LER 17 02 03; Masa del elemento 1 kg; Volumen 0.001667 m3
