# Tabique de placas de yeso laminado. Sistema "KNAUF"

- Propiedad del archivo: CYPE INGENIEROS, S.A.
- Formato: FIEBDC-3/2002
- Ámbito geográfico: Chile
- Divisa: CHL
- Costes indirectos: 3.00 %
- Gastos generales: 13.00 %
- Beneficio industrial: 6.00 %
- IVA: 19.00 %

## F Fachadas y tabiques

### FB Tabiquería de perfil autosoportante

#### FBY De placas de yeso laminado

**FBY015** m² Tabique de placas de yeso laminado. Sistema "KNAUF".
Tabique sencillo W111.es "KNAUF" (15+48+15)/400 (48) (2 Standard (A)), de 78 mm de espesor total, con nivel de calidad del acabado Q2, formado por una estructura simple de perfiles de lámina de acero galvanizado de 48 mm de anchura, a base de montantes (elementos verticales) separados 400 mm entre sí, con disposición normal "N" y canales (elementos horizontales), a la que se atornillan dos placas en total (una placa tipo Standard (A) en cada cara, de 15 mm de espesor cada placa). Incluso banda acústica de dilatación autoadhesiva "KNAUF"; tornillería para la fijación de las placas; cinta de papel con refuerzo metálico "KNAUF" y pasta de juntas Jointfiller 24H "KNAUF", cinta microperforada de papel "KNAUF".
Criterio de valoración económica: El precio incluye la resolución de encuentros y puntos singulares, pero no incluye el aislamiento a colocar entre los montantes.
Incluye: Replanteo y trazado en la losa inferior y en el superior de los tabiques a realizar. Colocación de banda de estanqueidad y canales inferiores, sobre piso terminado o base de asiento. Colocación de banda de estanqueidad y canales superiores, bajo losas. Colocación y fijación de los montantes sobre los elementos horizontales. Corte de las placas. Fijación de las placas para el cierre de una de las caras del tabique. Fijación de las placas para el cierre de la segunda cara del tabique. Replanteo de las cajas para alojamiento de artefactos eléctricos y de paso de instalaciones, y posterior perforación de las placas. Tratamiento de juntas.
Criterio de medición de proyecto: Superficie medida según documentación gráfica de Proyecto, sin duplicar esquinas ni encuentros, deduciendo los huecos de superficie mayor de 8 m² y la mitad del hueco para los de superficie entre 5 y 8 m².
Criterio de medición de obra: Se medirá la superficie realmente ejecutada según especificaciones de Proyecto, sin duplicar esquinas ni encuentros, deduciendo los huecos de superficie mayor de 8 m² y la mitad del hueco para los de superficie entre 5 y 8 m².

| Código | Ud | Descripción | Rendimiento | Precio | Importe |
|---|---|---|---|---|---|
| mt12pck020b | m | Banda acústica de dilatación, autoadhesiva, de espuma de poliuretano de celdas cerradas "KNAUF", de 3,2 mm de espesor y 50 mm de anchura, resistencia térmica 0,10 m²K/W, conductividad térmica 0,032 W/(mK). (material) | 1.200 | 169.76 | 203.71 |
| mt12pfk020b | m | Canal 48/30 "KNAUF" de acero galvanizado. (material) | 0.700 | 930.93 | 651.65 |
| mt12pfk010b | m | Montante 48/35 "KNAUF" de acero galvanizado. (material) | 2.750 | 1124.00 | 3091.00 |
| mt12ppk010ab | m² | Placa de yeso laminado A / - 1200 / longitud / 15 / con los bordes longitudinales afinados, Standard "KNAUF"; Euroclase A2-s1, d0 de reacción al fuego. (material) | 2.100 | 3392.70 | 7124.67 |
| mt12ptk010cc | Ud | Tornillo autoperforante TN "KNAUF" 3,5x25. (material) | 38.000 | 6.49 | 246.62 |
| mt12psg220 | Ud | Fijación compuesta por taco y tornillo 5x27. (material) | 1.600 | 44.34 | 70.94 |
| mt12pik010e | kg | Pasta de juntas Jointfiller 24H "KNAUF", Euroclase A2-s1, d0 de reacción al fuego, rango de temperatura de trabajo de 5 a 30°C, para aplicación manual con cinta de juntas. (material) | 1.212 | 640.93 | 776.81 |
| mt12pck010a | m | Cinta microperforada de papel "KNAUF" de 50 mm de anchura. (material) | 3.200 | 30.75 | 98.40 |
| mt12pck010d | m | Cinta de papel con refuerzo metálico "KNAUF" de 52 mm de anchura. (material) | 0.300 | 292.93 | 87.88 |
| op00ato010 |  | Atornillador. | 1.000 | 0.00 | 0.00 |
| op00fre010 |  | Fresadora. | 1.000 | 0.00 | 0.00 |
| mo053 | h | Maestro 1ª montador de prefabricados interiores. (mano de obra) | 0.407 | 8556.75 | 3482.60 |
| mo100 | h | Ayudante montador de mamparas y sistemas de placas. (mano de obra) | 0.407 | 6224.80 | 2533.49 |
| % | % | Herramientas | 2 % | 18367.77 | 367.36 |
|  |  | Costes directos |  |  | 18735.13 |
