# Subbase de hormigón

- Propiedad del archivo: CYPE INGENIEROS, S.A.
- Formato: FIEBDC-3/2002
- Ámbito geográfico: Chile
- Divisa: CHL
- Costes indirectos: 3.00 %
- Gastos generales: 13.00 %
- Beneficio industrial: 6.00 %
- IVA: 19.00 %

## M Firmes y pisos urbanos

### MB Bases y subbases

#### MBH De hormigón

**MBH020** m² Subbase de hormigón.
Subbase de hormigón con adición de fibras de 15 cm de espesor, realizada con hormigón H20 (20) 20/6, no expuesto a ciclos hielo-deshielo, exposición a sulfatos despreciable, sin requerimiento de permeabilidad, docilidad blanda, preparado en central, con cemento grado normal con un contenido de fibras sin función estructural, fibras de vidrio resistentes a los álcalis (AR) de 2 kg/m³, extendido y vibrado manual, mediante regla vibrante, con acabado maestreado, para su posterior uso como soporte de piso; apoyada sobre capa base existente.
Criterio de valoración económica: El precio no incluye la capa base.
Incluye: Preparación de la superficie de apoyo del hormigón. Replanteo de las juntas de construcción y de dilatación. Tendido de niveles mediante toques, maestras de hormigón o reglas. Riego de la superficie base. Formación de juntas de construcción y de juntas de proyecto. Preparación del hormigón. Vaciado, extendido y vibrado del hormigón. Curado del hormigón.
Criterio de medición de proyecto: Superficie medida según documentación gráfica de Proyecto.
Criterio de medición de obra: Se medirá la superficie realmente ejecutada según especificaciones de Proyecto.

| Código | Ud | Descripción | Rendimiento | Precio | Importe |
|---|---|---|---|---|---|
| mt08fic020b | kg | Fibras de vidrio resistentes a los álcalis (AR), con un contenido mínimo de zirconio del 17,1%, de 13 mm de longitud y 13,5 micras de diámetro, con 100 filamentos por hebra unidos entre sí mediante adhesivo, límite elástico 74000 N/mm², resistencia a tracción 1620 MPa, para prevenir fisuras por retracción en elementos de hormigón. (material) | 0.300 | 5320.88 | 1596.26 |
| mt08aaa010a | m³ | Agua. (material) | 0.027 | 914.24 | 24.68 |
| mt01arg000e | m³ | Arena cribada. (material) | 0.071 | 10710.11 | 760.42 |
| mt01arg001em | m³ | Árido grueso homogeneizado, de tamaño máximo 20 mm. (material) | 0.123 | 17512.47 | 2154.03 |
| mt08cem000e | kg | Cemento gris en sacos. (material) | 45.675 | 99.59 | 4548.77 |
| mq06vib020 | h | Regla vibrante de 3 m. (maquinaria) | 0.095 | 3328.10 | 316.17 |
| mq06hor010 | h | Concretera eléctrica con una capacidad de amasado de 160 l. (maquinaria) | 0.104 | 2195.23 | 228.30 |
| mo041 | h | Maestro 1ª construcción de obra civil. (mano de obra) | 0.055 | 8327.21 | 458.00 |
| mo087 | h | Ayudante construcción de obra civil. (mano de obra) | 0.055 | 6224.80 | 342.36 |
| % | % | Herramientas | 2 % | 10428.99 | 208.58 |
|  |  | Costes directos |  |  | 10637.57 |
