# Viga de borde de paneles en muros pantalla

- Propiedad del archivo: CYPE INGENIEROS, S.A.
- Formato: FIEBDC-3/2002
- Ámbito geográfico: Chile
- Divisa: CHL
- Costes indirectos: 3.00 %
- Gastos generales: 13.00 %
- Beneficio industrial: 6.00 %
- IVA: 19.00 %

## C Fundaciones

### CC Contenciones

#### CCP Muros pantalla

**CCP052** m Viga de borde de paneles en muros pantalla.
Viga de borde de hormigón armado para paneles de muro pantalla, de 45x100 cm, realizada con hormigón H20 (20) 20/6, no expuesto a ciclos hielo-deshielo, exposición a sulfatos despreciable, sin requerimiento de permeabilidad, no expuesto a ambientes salinos, docilidad blanda, preparado en obra, con cemento grado normal, y vaciado con medios manuales, y acero A63-42H, con una cuantía aproximada de 65 kg/m; montaje y retiro del sistema de moldaje recuperable metálico. Incluso alambre de atar, separadores, armaduras de espera para pilares que descansan sobre la viga de borde y líquido desmoldante MasterFinish RL 294 "MBCC de Sika", para evitar la adherencia del hormigón al moldaje.
Criterio de valoración económica: El precio incluye el corte, doblado y armado del acero en el área de procesamiento de armadura, en obra y el montaje en el lugar definitivo de su colocación en obra.
Incluye: Replanteo. Montaje del sistema de moldaje. Colocación de la armadura con separadores homologados. Preparación del hormigón. Vaciado y compactación del hormigón. Coronación y enrase. Retiro del sistema de moldaje. Curado del hormigón.
Criterio de medición de proyecto: Longitud medida a ejes, según documentación gráfica de Proyecto.
Criterio de medición de obra: Se medirá, a ejes, la longitud realmente ejecutada según especificaciones de Proyecto.

| Código | Ud | Descripción | Rendimiento | Precio | Importe |
|---|---|---|---|---|---|
| mt08eme040 | m² | Paneles metálicos de varias dimensiones, para conformar moldajes elementos de hormigón. (material) | 0.010 | 31868.01 | 318.68 |
| mt50spa052b | m | Tablón de madera de pino, de 20x7,2 cm. (material) | 0.040 | 3874.17 | 154.97 |
| mt50spa081a | Ud | Puntal metálico telescópico, de hasta 3 m de altura. (material) | 0.026 | 11799.01 | 306.77 |
| mt08eme051a | m | Fleje de acero galvanizado, para moldaje metálico. (material) | 0.200 | 177.73 | 35.55 |
| mt08var050 | kg | Alambre galvanizado para atar, de 1,30 mm de diámetro. (material) | 0.880 | 919.27 | 808.96 |
| mt08var060 | kg | Puntas de acero de 20x100 mm. (material) | 0.200 | 5362.40 | 1072.48 |
| mt08dba010g | l | Agente desmoldeante, a base de aceites especiales, emulsionable en agua MasterFinish RL 294 "MBCC de Sika", para moldajes metálicos, fenólicos o de madera. (material) | 0.060 | 1139.90 | 68.39 |
| mt07aco020c | Ud | Separador homologado para vigas. (material) | 3.000 | 59.49 | 178.47 |
| mt07aco100a | kg | Acero en barras con resaltes, A63-42H, de varios diámetros, según NCh204.Of77. (material) | 68.250 | 680.54 | 46446.86 |
| mt08aaa010a | m³ | Agua. (material) | 0.080 | 919.27 | 73.54 |
| mt01arg000e | m³ | Arena cribada. (material) | 0.214 | 10769.02 | 2304.57 |
| mt01arg001em | m³ | Árido grueso homogeneizado, de tamaño máximo 20 mm. (material) | 0.369 | 17608.80 | 6497.65 |
| mt08cem000e | kg | Cemento gris en sacos. (material) | 137.025 | 100.14 | 13721.68 |
| mq06hor010 | h | Concretera eléctrica con una capacidad de amasado de 160 l. (maquinaria) | 0.284 | 2206.20 | 626.56 |
| op00ciz020 |  | Cizalla para acero en barras con resaltes. | 1.000 | 0.00 | 0.00 |
| op00ata010 |  | Atadora de armadura. | 1.000 | 0.00 | 0.00 |
| au00auh040 |  | Vibrador de hormigón, eléctrico. | 1.000 | 0.00 | 0.00 |
| mo044 | h | Maestro 1ª carpintero de obra gruesa. (mano de obra) | 0.682 | 8665.87 | 5910.12 |
| mo091 | h | Ayudante carpintero de obra gruesa. (mano de obra) | 0.909 | 6473.56 | 5884.47 |
| mo043 | h | Maestro 1ª enfierrador. (mano de obra) | 0.591 | 8665.87 | 5121.53 |
| mo090 | h | Ayudante enfierrador. (mano de obra) | 0.665 | 6473.56 | 4304.92 |
| mo113 | h | Jornal construcción. (mano de obra) | 0.564 | 5997.35 | 3382.51 |
| mo112 | h | Jornal especializado de construcción. (mano de obra) | 0.591 | 6095.47 | 3602.42 |
| mo045 | h | Maestro 1ª concretero. (mano de obra) | 0.179 | 8665.87 | 1551.19 |
| mo092 | h | Ayudante concretero. (mano de obra) | 0.716 | 6473.56 | 4635.07 |
| % | % | Herramientas | 2 % | 107007.36 | 2140.15 |
|  |  | Costes directos |  |  | 109147.51 |
