# Sistema de moldaje para muro de sótano

- Propiedad del archivo: CYPE INGENIEROS, S.A.
- Formato: FIEBDC-3/2002
- Ámbito geográfico: Chile
- Divisa: CHL
- Costes indirectos: 3.00 %
- Gastos generales: 13.00 %
- Beneficio industrial: 6.00 %
- IVA: 19.00 %

## C Fundaciones

### CC Contenciones

#### CCS Muros de sótano

**CCS020** m² Sistema de moldaje para muro de sótano.
Montaje y desmontaje, de sistema de moldaje a una cara con acabado para revestir, realizado con paneles metálicos modulares, amortizables en 150 usos, para formación de muro de hormigón armado, de hasta 3 m de altura y superficie plana, para contención de tierras. Incluso; pasamuros para paso de los tensores; elementos de sustentación, fijación y apuntalamiento necesarios para su estabilidad; y líquido desmoldante MasterFinish RL 294 "MBCC de Sika", para evitar la adherencia del hormigón al moldaje.
Incluye: Limpieza y preparación del plano de apoyo. Replanteo del moldaje sobre la fundación. Replanteo de las juntas de construcción y de dilatación. Colocación de pasamuros para paso de los tensores. Montaje del sistema de moldaje. Colocación de elementos de sustentación, fijación y apuntalamiento. Aplomado y nivelación del moldaje. Retiro del sistema de moldaje. Limpieza y almacenamiento del moldaje.
Criterio de medición de proyecto: Superficie de moldaje en contacto con el hormigón, medida según documentación gráfica de Proyecto, sin deducir huecos menores de 1 m².
Criterio de medición de obra: Se medirá la superficie de moldaje en contacto con el hormigón realmente ejecutada según especificaciones de Proyecto, sin deducir huecos menores de 1 m².

| Código | Ud | Descripción | Rendimiento | Precio | Importe |
|---|---|---|---|---|---|
| mt08eme070a | m² | Paneles metálicos modulares, para conformar moldajes muros de hormigón de hasta 3 m de altura. (material) | 0.007 | 122569.29 | 857.99 |
| mt08eme075a | Ud | Estructura soporte de sistema de moldaje vertical, para muros de hormigón a una cara, de hasta 3 m de altura, formada por escuadras metálicas para estabilización y aplomado de la superficie del moldaje. (material) | 0.005 | 245138.59 | 1225.69 |
| mt08dba010g | l | Agente desmoldeante, a base de aceites especiales, emulsionable en agua MasterFinish RL 294 "MBCC de Sika", para moldajes metálicos, fenólicos o de madera. (material) | 0.030 | 1139.90 | 34.20 |
| mt08var204 | Ud | Pasamuros de PVC para paso de los tensores del moldaje, de varios diámetros y longitudes. (material) | 0.400 | 827.35 | 330.94 |
| mo044 | h | Maestro 1ª carpintero de obra gruesa. (mano de obra) | 0.500 | 8665.87 | 4332.94 |
| mo091 | h | Ayudante carpintero de obra gruesa. (mano de obra) | 0.557 | 6473.56 | 3605.77 |
| % | % | Herramientas | 2 % | 10387.53 | 207.75 |
|  |  | Costes directos |  |  | 10595.28 |
